# Demolición de remates y complementos de escayola

- Propiedad del archivo: CYPE Ingenieros S.A.
- Formato: FIEBDC-3/2016
- Programa: Generador de precios de la construcción. CYPE Ingenieros, S.A.
- Fecha: 06/06/2025
- Divisa: EUR
- Costes indirectos: 3 %
- IVA: 21 %

## D Demoliciones

### DR Revestimientos y trasdosados

#### DRT Falsos techos

**DRT060** m Demolición de remates y complementos de escayola.
Demolición de candileja perimetral de escayola, con medios manuales, sin deteriorar los elementos constructivos a los que se sujeta, y carga manual sobre camión o contenedor.
Incluye: Demolición del elemento. Fragmentación de los escombros en piezas manejables. Retirada y acopio de escombros. Limpieza de los restos de obra. Carga manual de escombros sobre camión o contenedor.
Criterio de medición de proyecto: Longitud medida según documentación gráfica de Proyecto.
Criterio de medición de obra: Se medirá la longitud realmente demolida según especificaciones de Proyecto.

| Código | Ud | Descripción | Rendimiento | Precio | Importe |
|---|---|---|---|---|---|
| mo020 | h | Oficial 1ª construcción. (mano de obra) | 0.228 | 23.1 | 5.267 |
| mo113 | h | Peón ordinario construcción. (mano de obra) | 0.228 | 21.69 | 4.945 |
| % | % | Costes directos complementarios | 2 % | 10.212 | 0.204 |
|  |  | Costes directos |  |  | 10.416 |

Residuos:
- demolición: ruo170802 Materiales de construcción a partir de yeso distintos de los especificados en el código 17 08 01. (componente de residuo); rendimiento 2.475 kg; Código LER 17 08 02; Masa del elemento 1 kg; Volumen 0.001 m3
