# Anclaje mecánico por atornillado sobre la cimentación de pilar prefabricado de hormigón

- Propiedad del archivo: CYPE Ingenieros S.A.
- Formato: FIEBDC-3/2016
- Programa: Generador de precios de la construcción. CYPE Ingenieros, S.A.
- Fecha: 02/07/2024
- Divisa: EUR
- Costes indirectos: 3 %
- IVA: 21 %

## E Estructuras

### EP Hormigón prefabricado

#### EPS Pilares

**EPS020** Ud Anclaje mecánico por atornillado sobre la cimentación de pilar prefabricado de hormigón.
Anclaje mecánico sobre la cimentación de pilar prefabricado de hormigón de 60x40 cm, con 8 tornillos de acero de alta resistencia de 39 mm de diámetro y 70 cm de longitud, con límite elástico 780 N/mm².
Incluye: Replanteo de la posición del anclaje. Colocación de los tornillos y atornillado de los mismos.
Criterio de medición de proyecto: Número de unidades previstas, según documentación gráfica de Proyecto.
Criterio de medición de obra: Se medirá el número de unidades realmente ejecutadas según especificaciones de Proyecto.

| Código | Ud | Descripción | Rendimiento | Precio | Importe |
|---|---|---|---|---|---|
| mt07aav060i | Ud | Tornillo de acero de alta resistencia, calidad 8.8 según UNE-EN ISO 898-1, de 39 mm de diámetro y 70 cm de longitud, con límite elástico 780 N/mm², con tuercas y arandelas, para anclaje de elementos prefabricados de hormigón. (material) | 8 | 25.9 | 207.200 |
| mo020 | h | Oficial 1ª construcción. (mano de obra) | 0.6 | 22.13 | 13.278 |
| mo112 | h | Peón especializado construcción. (mano de obra) | 0.6 | 21.12 | 12.672 |
| % | % | Costes directos complementarios | 2 % | 233.150 | 4.663 |
|  |  | Costes directos |  |  | 237.813 |

## Recursos

**mt07aav060i** Ud Tornillo de acero de alta resistencia
Datos técnicos: Coste energético 90.534 MJ; Emisión de CO2 4.699 kg; Código LER 17 04 05; Masa del elemento 9.2 kg; Volumen 0.004381 m3
Residuos:
- embalaje: re150101 Envases de papel y cartón. (componente de residuo); rendimiento 0.002 kg; Código LER 15 01 01; Masa del elemento 1 kg; Volumen 0.001333 m3
- embalaje: re170203 Plástico. (componente de residuo); rendimiento 0.001 kg; Código LER 17 02 03; Masa del elemento 1 kg; Volumen 0.001667 m3
