# Unidad exterior de aire acondicionado, con recuperación de calor, para gas R-410A

- Propiedad del archivo: CYPE Ingenieros S.A.
- Formato: FIEBDC-3/2016
- Programa: Generador de precios de la construcción. CYPE Ingenieros, S.A.
- Fecha: 06/06/2025
- Divisa: EUR
- Costes indirectos: 3 %
- IVA: 21 %

## I Instalaciones

### IB Sistemas de climatización

#### IBG Sistema VRF (LG)

**IBG010** Ud Unidad exterior de aire acondicionado, con recuperación de calor, para gas R-410A.
Combinación de dos unidades exteriores de aire acondicionado, sistema VRF Multi V, con recuperación de calor, para gas R-410A, modelo Multi V i R410A ARUM460LTE6 "LG", formada por una unidad modelo ARUM240LTE6 y una unidad modelo ARUM220LTE6, alimentación trifásica (400V/50Hz), potencia frigorífica nominal 128,8 kW, potencia calorífica nominal 128,8 kW, potencia calorífica máxima 144,9 kW, consumo eléctrico nominal en refrigeración 48,15 kW, consumo eléctrico nominal en calefacción 34,57 kW, EER 2,67, SEER 7,06, COP 3,73, SCOP 4,47, presión sonora en refrigeración 67,5 dBA, presión sonora en calefacción 69 dBA, dimensiones 1640x1745x760 x 2 mm, peso 362 x 2 kg, carga de refrigerante 32 kg, nº máximo de unidades interiores conectables 64, con compresores Scroll con tecnología Inverter y gestión energética mediante IA. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42lgc051j | Ud | Combinación de dos unidades exteriores de aire acondicionado, sistema VRF Multi V, con recuperación de calor, para gas R-410A, modelo Multi V i R410A ARUM460LTE6 "LG", formada por una unidad modelo ARUM240LTE6 y una unidad modelo ARUM220LTE6, alimentación trifásica (400V/50Hz), potencia frigorífica nominal 128,8 kW, potencia calorífica nominal 128,8 kW, potencia calorífica máxima 144,9 kW, consumo eléctrico nominal en refrigeración 48,15 kW, consumo eléctrico nominal en calefacción 34,57 kW, EER 2,67, SEER 7,06, COP 3,73, SCOP 4,47, presión sonora en refrigeración 67,5 dBA, presión sonora en calefacción 69 dBA, dimensiones 1640x1745x760 x 2 mm, peso 362 x 2 kg, carga de refrigerante 32 kg, nº máximo de unidades interiores conectables 64, con compresores Scroll con tecnología Inverter y gestión energética mediante IA. (material) | 1 | 57229 | 57229.000 |
| mt42www080 | Ud | Kit de amortiguadores antivibración de suelo, formado por cuatro amortiguadores de caucho, con sus tornillos, tuercas y arandelas correspondientes. (material) | 1 | 8 | 8.000 |
| mo005 | h | Oficial 1ª instalador de climatización. (mano de obra) | 9.705 | 23.74 | 230.397 |
| mo104 | h | Ayudante instalador de climatización. (mano de obra) | 9.705 | 21.9 | 212.540 |
| % | % | Costes directos complementarios | 2 % | 57679.937 | 1153.599 |
|  |  | Costes directos |  |  | 58833.536 |

## Recursos

**mt42lgc051j** Ud Combinación de dos unidades exteriores de aire acondicionado
Datos técnicos: Coste energético 34012.273 MJ; Emisión de CO2 2286.109 kg
Residuos:
- embalaje: re150101 Envases de papel y cartón. (componente de residuo); rendimiento 0.18 kg; Código LER 15 01 01; Masa del elemento 1 kg; Volumen 0.001333 m3
- embalaje: re170203 Plástico. (componente de residuo); rendimiento 0.09 kg; Código LER 17 02 03; Masa del elemento 1 kg; Volumen 0.001667 m3
