# Caja de válvulas de cierre, para sistema VRV-5, para gas R-32

- Propiedad del archivo: CYPE Ingenieros S.A.
- Formato: FIEBDC-3/2016
- Programa: Generador de precios de la construcción. CYPE Ingenieros, S.A.
- Fecha: 02/07/2024
- Divisa: EUR
- Costes indirectos: 3 %
- IVA: 21 %

## I Instalaciones

### IB Sistemas de climatización

#### IBY Sistema VRV (Daikin)

**IBY175** Ud Caja de válvulas de cierre, para sistema VRV-5, para gas R-32.
Caja de válvulas de cierre, de 1 pares de conexiones para las unidades interiores, para sistema VRV-5 (Volumen de Refrigerante Variable), para gas R-32, modelo SV1A25A "DAIKIN", número máximo de unidades interiores conectables 5, número máximo de unidades interiores conectables 5 por derivación, índice de capacidad máximo de las unidades interiores conectables 250, índice de capacidad máximo de las unidades interiores conectables 140 por derivación, peso 27 kg y alimentación monofásica (230V/50Hz), con dos conexiones para la unidad exterior, una para la línea de líquido y otra para la línea de gas, y dos conexiones para cada unidad interior, una para la línea de líquido y otra para la línea de gas, con aislamiento térmico y acústico de espuma de poliuretano. Incluso elementos para suspensión del techo.
Criterio de valoración económica: El precio no incluye la canalización ni el cableado eléctrico de alimentación.
Incluye: Replanteo. Colocación y fijación. Conexión a las líneas frigoríficas. Conexión a la red eléctrica.
Criterio de medición de proyecto: Número de unidades previstas, según documentación gráfica de Proyecto.
Criterio de medición de obra: Se medirá el número de unidades realmente ejecutadas según especificaciones de Proyecto.

| Código | Ud | Descripción | Rendimiento | Precio | Importe |
|---|---|---|---|---|---|
| mt42dai069a | Ud | Caja de válvulas de cierre, de 1 pares de conexiones para las unidades interiores, para sistema VRV-5 (Volumen de Refrigerante Variable), para gas R-32, modelo SV1A25A "DAIKIN", número máximo de unidades interiores conectables 5, número máximo de unidades interiores conectables 5 por derivación, índice de capacidad máximo de las unidades interiores conectables 250, índice de capacidad máximo de las unidades interiores conectables 140 por derivación, peso 27 kg y alimentación monofásica (230V/50Hz), con dos conexiones para la unidad exterior, una para la línea de líquido y otra para la línea de gas, y dos conexiones para cada unidad interior, una para la línea de líquido y otra para la línea de gas, con aislamiento térmico y acústico de espuma de poliuretano. (material) | 1 | 2170 | 2170.000 |
| mt42www090 | Ud | Kit de soportes para suspensión del techo, formado por cuatro varillas roscadas de acero galvanizado, con sus tacos, tuercas y arandelas correspondientes. (material) | 1 | 22 | 22.000 |
| mo005 | h | Oficial 1ª instalador de climatización. (mano de obra) | 0.5 | 22.74 | 11.370 |
| mo104 | h | Ayudante instalador de climatización. (mano de obra) | 0.5 | 20.98 | 10.490 |
| % | % | Costes directos complementarios | 2 % | 2213.860 | 44.277 |
|  |  | Costes directos |  |  | 2258.137 |
