# Equipo aire-agua, bomba de calor aerotérmica, para calefacción y refrigeración

- Propiedad del archivo: CYPE Ingenieros S.A.
- Formato: FIEBDC-3/2016
- Programa: Generador de precios de la construcción. CYPE Ingenieros, S.A.
- Fecha: 23/01/2025
- Divisa: EUR
- Costes indirectos: 3 %
- IVA: 21 %

## I Instalaciones

### IC Calefacción, refrigeración, climatización y A.C.S.

#### ICV Unidades centralizadas para calefacción, refrigeración, climatización y A.C.S.

**ICV042** Ud Equipo aire-agua, bomba de calor aerotérmica, para calefacción y refrigeración.
Equipo aire-agua, bomba de calor aerotérmica, para calefacción y refrigeración, para gas R-32, SEER 8,25 (temperatura de salida del agua 18°C), SEER 4,44 (temperatura de salida del agua 7°C), SCOP 4,9 (temperatura de entrada del aire 7°C, temperatura de salida del agua 35°C), SCOP 3,38 (temperatura de entrada del aire 7°C, temperatura de salida del agua 55°C), potencia calorífica 4,3 kW, COP 5,2 (temperatura de salida del agua 35°C, temperatura de bulbo seco del aire exterior 7°C), potencia calorífica 4,4 kW COP 3,8 (temperatura de salida del agua 45°C, temperatura de bulbo seco del aire exterior 7°C), potencia frigorífica 4,6 kW, EER 5,5 (temperatura de salida del agua 18°C, temperatura de bulbo seco del aire exterior 35°C), potencia frigorífica 4,8 kW, EER 3,6 (temperatura de salida del agua 7°C, temperatura de bulbo seco del aire exterior 35°C), formado por una unidad exterior, con tecnología Inverter, alimentación monofásica (230V/50Hz), dimensiones 712x1008x375 mm, peso 57,5 kg, potencia sonora 52 dBA, diámetro de conexión de la tubería de gas 5/8", diámetro de conexión de la tubería de líquido 1/4", y una unidad interior, clase de eficiencia energética en calefacción A++, potencia sonora 33 dBA, dimensiones 763x450x406 mm, peso 40,5 kg, diámetro de conexión de las tuberías de agua G 3/4", temperatura máxima de salida del agua en calefacción 60°C, temperatura mínima de salida del agua en refrigeración 7°C, con cuadro de control, intercambiador de placas, filtro, válvula de seguridad, llave de llenado y vaciado, válvula de seguridad, vaso de expansión y bomba de circulación. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42bax008aaa | Ud | Equipo aire-agua, bomba de calor aerotérmica, para calefacción y refrigeración, para gas R-32, SEER 8,25 (temperatura de salida del agua 18°C), SEER 4,44 (temperatura de salida del agua 7°C), SCOP 4,9 (temperatura de entrada del aire 7°C, temperatura de salida del agua 35°C), SCOP 3,38 (temperatura de entrada del aire 7°C, temperatura de salida del agua 55°C), potencia calorífica 4,3 kW, COP 5,2 (temperatura de salida del agua 35°C, temperatura de bulbo seco del aire exterior 7°C), potencia calorífica 4,4 kW COP 3,8 (temperatura de salida del agua 45°C, temperatura de bulbo seco del aire exterior 7°C), potencia frigorífica 4,6 kW, EER 5,5 (temperatura de salida del agua 18°C, temperatura de bulbo seco del aire exterior 35°C), potencia frigorífica 4,8 kW, EER 3,6 (temperatura de salida del agua 7°C, temperatura de bulbo seco del aire exterior 35°C), formado por una unidad exterior, con tecnología Inverter, alimentación monofásica (230V/50Hz), dimensiones 712x1008x375 mm, peso 57,5 kg, potencia sonora 52 dBA, diámetro de conexión de la tubería de gas 5/8", diámetro de conexión de la tubería de líquido 1/4", y una unidad interior, clase de eficiencia energética en calefacción A++, potencia sonora 33 dBA, dimensiones 763x450x406 mm, peso 40,5 kg, diámetro de conexión de las tuberías de agua G 3/4", temperatura máxima de salida del agua en calefacción 60°C, temperatura mínima de salida del agua en refrigeración 7°C, con cuadro de control, intercambiador de placas, filtro, válvula de seguridad, llave de llenado y vaciado, válvula de seguridad, vaso de expansión y bomba de circulación. (material) | 1 | 4972.5 | 4972.500 |
| mt37sve010d | Ud | Válvula de esfera de latón niquelado para roscar de 1". (material) | 2 | 12.15 | 24.300 |
| mt42www080 | Ud | Kit de amortiguadores antivibración de suelo, formado por cuatro amortiguadores de caucho, con sus tornillos, tuercas y arandelas correspondientes. (material) | 1 | 8 | 8.000 |
| mo005 | h | Oficial 1ª instalador de climatización. (mano de obra) | 1.72 | 23.74 | 40.833 |
| mo104 | h | Ayudante instalador de climatización. (mano de obra) | 1.72 | 21.9 | 37.668 |
| % | % | Costes directos complementarios | 2 % | 5083.301 | 101.666 |
|  |  | Costes directos |  |  | 5184.967 |

## Recursos

**mt42bax008aaa** Ud Equipo aire-agua
Datos técnicos: Coste energético 4320.888 MJ; Emisión de CO2 252.171 kg
Residuos:
- embalaje: re150101 Envases de papel y cartón. (componente de residuo); rendimiento 2.619 kg; Código LER 15 01 01; Masa del elemento 1 kg; Volumen 0.001333 m3
- embalaje: re170201 Madera. (componente de residuo); rendimiento 0.661 kg; Código LER 17 02 01; Masa del elemento 1 kg; Volumen 0.000909 m3

**mt37sve010d** Ud Válvula de esfera de latón niquelado para roscar de 1"
Datos técnicos: Coste energético 843.399 MJ; Emisión de CO2 56.701 kg
Residuos:
- embalaje: re150101 Envases de papel y cartón; rendimiento 0.072 kg
