# Impermeabilización de esquinas y encuentros con mortero

- Propiedad del archivo: CYPE Ingenieros S.A.
- Formato: FIEBDC-3/2016
- Programa: Generador de precios de la construcción. CYPE Ingenieros, S.A.
- Fecha: 26/06/2025
- Divisa: EUR
- Costes indirectos: 3 %
- IVA: 21 %

## N Aislamientos e impermeabilizaciones

### NI Impermeabilizaciones

#### NIA Fosos de ascensor, depósitos y piscinas

**NIA025** m Impermeabilización de esquinas y encuentros con mortero.
Refuerzo de impermeabilización de esquinas y encuentros entre paramentos de cemento, hormigón o bloques de hormigón, mediante la apertura de una roza continua de 2x1 cm, formando aristas rectas, introducción en la misma de una junta estanca deformable y sellado con mástico estanco y deformable, y terminación en ángulo cóncavo, a media caña, con mortero tixotrópico, de fraguado rápido (20 minutos) y retracción compensada, Maxrest "DRIZORO" con una resistencia a compresión a 28 días mayor o igual a 45 N/mm² y un módulo de elasticidad mayor o igual a 20000 N/mm², clase R4, tipo CC, según UNE-EN 1504-3, Euroclase A1 de reacción al fuego, según UNE-EN 13501-1, compuesto por cementos especiales, áridos de granulometría seleccionada y aditivos, exento de cloruros, aplicado en varias capas, con un radio de curvatura de 10 cm.
Incluye: Apertura de roza formando aristas rectas. Retirada y acopio de los restos de obra. Limpieza de los restos de obra. Carga manual de los restos de obra sobre camión o contenedor. Colocación de junta estanca deformable. Sellado con mástico estanco y deformable. Ejecución con mortero del ángulo a media caña.
Criterio de medición de proyecto: Longitud medida según documentación gráfica de Proyecto.
Criterio de medición de obra: Se medirá la longitud realmente ejecutada según especificaciones de Proyecto.

| Código | Ud | Descripción | Rendimiento | Precio | Importe |
|---|---|---|---|---|---|
| mt15bas170a | m | Perfil hidroexpansivo formado por una mezcla extruida y vulcanizada de caucho natural, caucho sintético y resinas hidroexpansivas, de 20x10 mm, con una capacidad de hinchamiento en presencia de agua del 250% y elevada resistencia a la presión hidrostática. (material) | 1 | 6.88 | 6.880 |
| mt15sja120 | kg | Sellado con mástico estanco y deformable. (material) | 1 | 2.45 | 2.450 |
| mt09red090c | kg | Mortero tixotrópico, de fraguado rápido (20 minutos) y retracción compensada, Maxrest "DRIZORO" con una resistencia a compresión a 28 días mayor o igual a 45 N/mm² y un módulo de elasticidad mayor o igual a 20000 N/mm², clase R4, tipo CC, según UNE-EN 1504-3, Euroclase A1 de reacción al fuego, según UNE-EN 13501-1, compuesto por cementos especiales, áridos de granulometría seleccionada y aditivos, exento de cloruros. (material) | 3 | 1.57 | 4.710 |
| mo112 | h | Peón especializado construcción. (mano de obra) | 0.2 | 22.05 | 4.410 |
| mo032 | h | Oficial 1ª aplicador de productos impermeabilizantes. (mano de obra) | 0.08 | 23.1 | 1.848 |
| mo070 | h | Ayudante aplicador de productos impermeabilizantes. (mano de obra) | 0.08 | 21.94 | 1.755 |
| % | % | Costes directos complementarios | 2 % | 22.053 | 0.441 |
|  |  | Costes directos |  |  | 22.494 |

Residuos:
- colocación: mt15bas170a; factor de residuo 0.06
- colocación: mt15sja120 Sellado con mástico estanco y deformable; factor de residuo 0.051238
- colocación: mt09red090c; factor de residuo 0.009609

## Recursos

**mt15bas170a** m Perfil hidroexpansivo formado por una mezcla extruida y vulcanizada de caucho natural
Datos técnicos: Coste energético 21.160 MJ; Emisión de CO2 0.930 kg; Código LER 17 09 04; Masa del elemento 0.24 kg; Volumen 0.00016 m3
Residuos:
- embalaje: re150101 Envases de papel y cartón. (componente de residuo); rendimiento 0.058 kg; Código LER 15 01 01; Masa del elemento 1 kg; Volumen 0.001333 m3

**mt15sja120** kg Sellado con mástico estanco y deformable
Datos técnicos: Coste energético 0.291 MJ; Emisión de CO2 0.014 kg; Código LER 17 09 04; Masa del elemento 1 kg; Volumen 0.000667 m3
Residuos:
- embalaje: re170203 Plástico. (componente de residuo); rendimiento 0.003 kg; Código LER 17 02 03; Masa del elemento 1 kg; Volumen 0.001667 m3

**mt09red090c** kg Mortero tixotrópico
Datos técnicos: Coste energético 12.082 MJ; Emisión de CO2 0.451 kg; Código LER 17 01 01; Masa del elemento 1 kg; Volumen 0.000667 m3
Residuos:
- embalaje: re150101 Envases de papel y cartón; rendimiento 0.106 kg
- embalaje: re150104 Envases metálicos. (componente de residuo); rendimiento 0.002 kg; Código LER 15 01 04; Masa del elemento 1 kg; Volumen 0.001667 m3
