# Impermeabilización líquida de cubiertas. Sistema Sealproof Evo "WÜRTH"

- Propiedad del archivo: CYPE Ingenieros S.A.
- Formato: FIEBDC-3/2016
- Programa: Generador de precios de la construcción. CYPE Ingenieros, S.A.
- Fecha: 11/06/2024
- Divisa: EUR
- Costes indirectos: 3 %
- IVA: 21 %

## N Aislamientos e impermeabilizaciones

### NL Impermeabilizaciones líquidas

#### NLG Cubiertas, galerías y balcones

**NLG280** m² Impermeabilización líquida de cubiertas. Sistema Sealproof Evo "WÜRTH".
Impermeabilización líquida de cubiertas. Sistema Sealproof Evo "WÜRTH" formado por dos capas de revestimiento continuo elástico impermeabilizante, Sealproof Evo "WÜRTH", a base de poliuretano, color terracota, 2 kg/m², previa aplicación de imprimación Sealproof Evo "WÜRTH" a base de poliuretano, 0,15 l/m², colocación de malla en toda la superficie y en puntos singulares, malla de fibra de poliéster, Geolash, "WÜRTH", de 50 g/m² de masa superficial, acabado con dos manos de barniz de poliuretano alifático monocomponente, Protector Pu Evo Brillante "WÜRTH", color gris, 0,125 l/m².
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt15wur040a | l | Imprimación Sealproof Evo "WÜRTH" a base de poliuretano. (material) | 0.15 | 20.16 | 3.024 |
| mt15wur050c | kg | Revestimiento continuo elástico impermeabilizante, Sealproof Evo "WÜRTH", a base de poliuretano, color terracota (material) | 2 | 9.79 | 19.580 |
| mt15wur060a | m² | Malla de fibra de poliéster, Geolash, "WÜRTH", de 50 g/m² de masa superficial. (material) | 1.2 | 3.94 | 4.728 |
| mt15wur070a | l | Barniz de poliuretano alifático monocomponente, Protector Pu Evo Brillante "WÜRTH", color gris. (material) | 0.125 | 29.84 | 3.730 |
| mo032 | h | Oficial 1ª aplicador de productos impermeabilizantes. (mano de obra) | 0.23 | 22.13 | 5.090 |
| mo070 | h | Ayudante aplicador de productos impermeabilizantes. (mano de obra) | 0.23 | 21.02 | 4.835 |
| % | % | Costes directos complementarios | 2 % | 40.987 | 0.820 |
|  |  | Costes directos |  |  | 41.807 |

Residuos:
- colocación: mt15wur040a Imprimación Sealproof Evo "WÜRTH" a base de poliuretano; factor de residuo 0.03
- colocación: mt15wur050c Revestimiento continuo elástico impermeabilizante, Sealproof Evo "WÜRTH", a base de poliuretano, color terracota; factor de residuo 0.03
- colocación: mt15wur070a Barniz de poliuretano alifático monocomponente, Protector Pu Evo Brillante "WÜRTH", color gris; factor de residuo 0.0275

## Recursos

**mt15wur040a** l Imprimación Sealproof Evo "WÜRTH" a base de poliuretano
Datos técnicos: Coste energético 141.926 MJ; Emisión de CO2 6.893 kg; Código LER 17 09 04; Masa del elemento 0.98 kg; Volumen 0.000653 m3
Residuos:
- embalaje: re150104 Envases metálicos. (componente de residuo); rendimiento 0.064 kg; Código LER 15 01 04; Masa del elemento 1 kg; Volumen 0.001667 m3

**mt15wur050c** kg Revestimiento continuo elástico impermeabilizante, Sealproof Evo "WÜRTH", a base de poliuretano, color terracota
Datos técnicos: Coste energético 144.209 MJ; Emisión de CO2 7.002 kg; Código LER 17 09 04; Masa del elemento 1 kg; Volumen 0.000667 m3
Residuos:
- embalaje: re150104 Envases metálicos; rendimiento 0.003 kg

**mt15wur070a** l Barniz de poliuretano alifático monocomponente, Protector Pu Evo Brillante "WÜRTH", color gris
Datos técnicos: Coste energético 32.340 MJ; Emisión de CO2 1.919 kg; Código LER 08 01 11; Masa del elemento 1 kg; Volumen 0.001111 m3
Residuos:
- embalaje: re150104 Envases metálicos; rendimiento 0.057 kg
