# Tablero cerámico con aislamiento incorporado, para formación de faldón en cubierta inclinada

- Propiedad del archivo: CYPE Ingenieros S.A.
- Formato: FIEBDC-3/2016
- Programa: Generador de precios de la construcción. CYPE Ingenieros, S.A.
- Fecha: 26/06/2025
- Divisa: EUR
- Costes indirectos: 3 %
- IVA: 21 %

## Q Cubiertas

### QU Componentes de cubiertas inclinadas y curvas

#### QUN Paneles y tableros para faldones

**QUN015** m² Tablero cerámico con aislamiento incorporado, para formación de faldón en cubierta inclinada.
Tablero de piezas cerámicas machihembradas con aislamiento intermedio, de 100x25x12,5 cm, relleno de las juntas entre las piezas de dos tramos contiguos con mortero de cemento, industrial, M-2,5, apoyado sobre soporte discontinuo de hormigón o mortero; para formación de faldón en cubierta inclinada.
Incluye: Replanteo. Corte de las piezas. Colocación de las piezas cerámicas que forman el tablero.
Criterio de medición de proyecto: Superficie del faldón medida en verdadera magnitud, según documentación gráfica de Proyecto.
Criterio de medición de obra: Se medirá, en verdadera magnitud, la superficie realmente ejecutada según especificaciones de Proyecto.

| Código | Ud | Descripción | Rendimiento | Precio | Importe |
|---|---|---|---|---|---|
| mt04lgs010a | Ud | Tablero sándwich, 100x25x12,5 cm, compuesto de placas cerámicas y material aislante intermedio de poliestireno expandido, de 40 mm de espesor, conductividad térmica 0,73 W/(mK). (material) | 4 | 5.73 | 22.920 |
| mt08aaa010a | m³ | Agua. (material) | 0.006 | 1.5 | 0.009 |
| mt09mif010ba | t | Mortero industrial para albañilería, de cemento, color gris, categoría M-2,5 (resistencia a compresión 2,5 N/mm²), suministrado en sacos, según UNE-EN 998-2. (material) | 0.005 | 49.61 | 0.248 |
| mo020 | h | Oficial 1ª construcción. (mano de obra) | 0.315 | 23.1 | 7.277 |
| mo077 | h | Ayudante construcción. (mano de obra) | 0.158 | 21.94 | 3.467 |
| % | % | Costes directos complementarios | 2 % | 33.921 | 0.678 |
|  |  | Costes directos |  |  | 34.599 |

Residuos:
- colocación: mt04lgs010a; factor de residuo 0.0126
- colocación: mt09mif010ba; factor de residuo 0.0189

## Recursos

**mt04lgs010a** Ud Tablero sándwich
Datos técnicos: Coste energético 754.696 MJ; Emisión de CO2 27.011 kg; Código LER 17 01 02; Masa del elemento 17.5 kg; Volumen 0.014 m3
Residuos:
- embalaje: re170201 Madera. (componente de residuo); rendimiento 0.017 kg; Código LER 17 02 01; Masa del elemento 1 kg; Volumen 0.000909 m3
- embalaje: re170203 Plástico. (componente de residuo); rendimiento 0.001 kg; Código LER 17 02 03; Masa del elemento 1 kg; Volumen 0.001667 m3

**mt08aaa010a** m³ Agua
Datos técnicos: Coste energético 60.000 MJ; Emisión de CO2 30.000 kg

**mt09mif010ba** t Mortero industrial para albañilería
Datos técnicos: Coste energético 2050.870 MJ; Emisión de CO2 177.583 kg; Código LER 17 01 01; Masa del elemento 1000 kg; Volumen 0.666667 m3
Residuos:
- embalaje: re150101 Envases de papel y cartón. (componente de residuo); rendimiento 8.571 kg; Código LER 15 01 01; Masa del elemento 1 kg; Volumen 0.001333 m3
- embalaje: re170201 Madera; rendimiento 0.463 kg
- embalaje: re170203 Plástico; rendimiento 0.241 kg
