# Trasdosado autoportante de placas de silicato cálcico

- Propiedad del archivo: CYPE Ingenieros S.A.
- Formato: FIEBDC-3/2016
- Programa: Generador de precios de la construcción. CYPE Ingenieros, S.A.
- Fecha: 11/06/2024
- Divisa: EUR
- Costes indirectos: 3 %
- IVA: 21 %

## R Revestimientos y trasdosados

### RR Trasdosados

#### RRS De placas de silicato cálcico

**RRS005** m² Trasdosado autoportante de placas de silicato cálcico.
Trasdosado autoportante libre, con resistencia al fuego EI 180, según UNE-EN 1364-1, de 50 mm de espesor, formado por placa de silicato cálcico tipo cortafuego de 20 mm de espesor, formando sándwich con una placa tipo cortafuego de 20 mm de espesor y una placa tipo cortafuego de 20 mm de espesor, atornilladas directamente a una estructura autoportante de acero galvanizado formada por canales horizontales, sólidamente fijados al suelo y al techo y montantes verticales de 50 mm y 0,6 mm de espesor con una modulación de 600 mm y con disposición reforzada "H", montados sobre canales junto al paramento vertical. Incluso fijaciones para el anclaje de canales y montantes metálicos; tornillería para la fijación de las placas; pasta para el tratamiento de juntas y masilla intumescente Promaseal-A "PROMAT".
Criterio de valoración económica: El precio incluye la resolución de encuentros y puntos singulares, pero no incluye el aislamiento a colocar entre las placas y el paramento.
Incluye: Replanteo y trazado en el forjado inferior y en el superior de los perfiles. Colocación y fijación de los montantes sobre los elementos horizontales. Corte de las placas. Fijación de las placas. Tratamiento de juntas.
Criterio de medición de proyecto: Superficie medida según documentación gráfica de Proyecto, sin duplicar esquinas ni encuentros.
Criterio de medición de obra: Se medirá la superficie realmente ejecutada según especificaciones de Proyecto, sin duplicar esquinas ni encuentros.

| Código | Ud | Descripción | Rendimiento | Precio | Importe |
|---|---|---|---|---|---|
| mt12psg070i | m | Canal de perfil de acero galvanizado de 50 mm de anchura, según UNE-EN 14195. (material) | 0.8 | 2.71 | 2.168 |
| mt12psg060i | m | Montante de perfil de acero galvanizado de 50 mm de anchura, según UNE-EN 14195. (material) | 4 | 3.22 | 12.880 |
| mt12plo010gj | m² | Placa de silicato cálcico, de 1200x2000 mm y 20 mm de espesor, con los bordes longitudinales afinados. (material) | 2.1 | 20.41 | 42.861 |
| mt12psg081d | Ud | Tornillo autoperforante 3,5x35 mm. (material) | 10 | 0.01 | 0.100 |
| mt12psg081g | Ud | Tornillo autoperforante 4,2x70 mm. (material) | 10 | 0.03 | 0.300 |
| mt12psg220 | Ud | Fijación compuesta por taco y tornillo 5x27. (material) | 2 | 0.06 | 0.120 |
| mt12ppo010a | kg | Pasta de juntas. (material) | 0.25 | 1.67 | 0.418 |
| mt41php030a | Ud | Cartucho de 310 ml de masilla intumescente monocomponente, a base de resinas acrílicas, con propiedades ignífugas, Promaseal-A "PROMAT", color blanco, Euroclase D-s2, d0 de reacción al fuego, según UNE-EN 13501-1, apta para ser pintada, clase Y1, según EOTA TR024. (material) | 0.2 | 7.13 | 1.426 |
| mo053 | h | Oficial 1ª montador de prefabricados interiores. (mano de obra) | 0.644 | 22.74 | 14.645 |
| mo100 | h | Ayudante montador de prefabricados interiores. (mano de obra) | 0.644 | 21.02 | 13.537 |
| % | % | Costes directos complementarios | 2 % | 88.455 | 1.769 |
|  |  | Costes directos |  |  | 90.224 |

Residuos:
- colocación: mt12psg070i Canal de perfil de acero galvanizado de 50 mm de anchura, según UNE-EN 14195; factor de residuo 0.0132164
- colocación: mt12psg060i Montante de perfil de acero galvanizado de 50 mm de anchura, según UNE-EN 14195; factor de residuo 0.0111754
- colocación: mt12plo010gj Placa de silicato cálcico, de 1200x2000 mm y 20 mm de espesor, con los bordes longitudinales afinados; factor de residuo 0.0304602
- colocación: mt12psg081d Tornillo autoperforante 3,5x35 mm; factor de residuo 0.00526316
- colocación: mt12psg081g Tornillo autoperforante 4,2x70 mm; factor de residuo 0.00515152
- colocación: mt12ppo010a Pasta de juntas; factor de residuo 0.0075
- colocación: mt41php030a; factor de residuo 0.055

## Recursos

**mt12psg070i** m Canal de perfil de acero galvanizado de 50 mm de anchura, según UNE-EN 14195
Datos técnicos: Coste energético 81.478 MJ; Emisión de CO2 2.501 kg; Código LER 17 04 05; Masa del elemento 0.61 kg; Volumen 0.00029 m3
Residuos:
- embalaje: re170203 Plástico. (componente de residuo); rendimiento 0.006 kg; Código LER 17 02 03; Masa del elemento 1 kg; Volumen 0.001667 m3

**mt12psg060i** m Montante de perfil de acero galvanizado de 50 mm de anchura, según UNE-EN 14195
Datos técnicos: Coste energético 81.522 MJ; Emisión de CO2 2.503 kg; Código LER 17 04 05; Masa del elemento 0.61 kg; Volumen 0.00029 m3
Residuos:
- embalaje: re170203 Plástico; rendimiento 0.007 kg

**mt12plo010gj** m² Placa de silicato cálcico, de 1200x2000 mm y 20 mm de espesor, con los bordes longitudinales afinados
Datos técnicos: Coste energético 374.323 MJ; Emisión de CO2 24.602 kg; Código LER 17 09 04; Masa del elemento 17.6 kg; Volumen 0.011733 m3
Residuos:
- embalaje: re170203 Plástico; rendimiento 0.029 kg

**mt12psg081d** Ud Tornillo autoperforante 3,5x35 mm
Datos técnicos: Coste energético 0.019 MJ; Emisión de CO2 0.002 kg; Código LER 17 04 05; Masa del elemento 0.0019 kg
Residuos:
- embalaje: re150101 Envases de papel y cartón. (componente de residuo); rendimiento 0.001 kg; Código LER 15 01 01; Masa del elemento 1 kg; Volumen 0.001333 m3

**mt12psg081g** Ud Tornillo autoperforante 4,2x70 mm
Datos técnicos: Coste energético 0.033 MJ; Emisión de CO2 0.003 kg; Código LER 17 04 05; Masa del elemento 0.0033 kg; Volumen 0.000002 m3
Residuos:
- embalaje: re150101 Envases de papel y cartón; rendimiento 0.001 kg

**mt12ppo010a** kg Pasta de juntas
Datos técnicos: Coste energético 13.573 MJ; Emisión de CO2 0.475 kg; Código LER 17 08 02; Masa del elemento 1 kg; Volumen 0.001 m3
Residuos:
- embalaje: re170203 Plástico; rendimiento 0.028 kg

**mt41php030a** Ud Cartucho de 310 ml de masilla intumescente monocomponente
Datos técnicos: Coste energético 37.186 MJ; Emisión de CO2 1.557 kg; Código LER 17 09 04; Masa del elemento 0.496 kg; Volumen 0.000331 m3
Residuos:
- embalaje: re170203 Plástico; rendimiento 0.1 kg
