# Rodapié de PVC para pavimento textil

- Propiedad del archivo: CYPE Ingenieros S.A.
- Formato: FIEBDC-3/2016
- Programa: Generador de precios de la construcción. CYPE Ingenieros, S.A.
- Fecha: 26/06/2025
- Divisa: EUR
- Costes indirectos: 3 %
- IVA: 21 %

## R Revestimientos y trasdosados

### RS Pavimentos

#### RST Textiles (moquetas)

**RST100** m Rodapié de PVC para pavimento textil.
Rodapié de PVC para revestir, de 55 mm de altura, color a elegir, con cinta adhesiva. Colocación en obra: con adhesivo.
Incluye: Limpieza y preparación de la superficie soporte. Replanteo. Corte, colocación y fijación del rodapié.
Criterio de medición de proyecto: Longitud medida según documentación gráfica de Proyecto, sin incluir huecos de puertas. No se ha incrementado la medición por roturas y recortes, ya que en la descomposición se ha considerado un 5% más de piezas.
Criterio de medición de obra: Se medirá la longitud realmente ejecutada según especificaciones de Proyecto.

| Código | Ud | Descripción | Rendimiento | Precio | Importe |
|---|---|---|---|---|---|
| mt18dww010a | kg | Adhesivo de contacto a base de resina acrílica en dispersión acuosa, para pavimento de goma, caucho, linóleo, PVC, moqueta y textil. (material) | 0.1 | 4.62 | 0.462 |
| mt18rpv060b | m | Rodapié de PVC para revestir, de 55 mm de altura, color a elegir, con cinta adhesiva, suministrado en tramos de 2,5 m de longitud. (material) | 1.05 | 1.15 | 1.208 |
| mo027 | h | Oficial 1ª instalador de moquetas y revestimientos textiles. (mano de obra) | 0.05 | 23.1 | 1.155 |
| % | % | Costes directos complementarios | 2 % | 2.825 | 0.057 |
|  |  | Costes directos |  |  | 2.882 |

Residuos:
- colocación: mt18dww010a; factor de residuo 0.038943
- colocación: mt18rpv060b; factor de residuo 0.08

## Recursos

**mt18dww010a** kg Adhesivo de contacto a base de resina acrílica en dispersión acuosa
Datos técnicos: Coste energético 75.527 MJ; Emisión de CO2 2.872 kg; Código LER 17 09 04; Masa del elemento 1 kg; Volumen 0.000667 m3
Residuos:
- embalaje: re170203 Plástico. (componente de residuo); rendimiento 0.003 kg; Código LER 17 02 03; Masa del elemento 1 kg; Volumen 0.001667 m3

**mt18rpv060b** m Rodapié de PVC para revestir
Datos técnicos: Coste energético 108.249 MJ; Emisión de CO2 2.014 kg; Código LER 17 02 03; Masa del elemento 1.36 kg; Volumen 0.002267 m3
Residuos:
- embalaje: re150101 Envases de papel y cartón. (componente de residuo); rendimiento 0.018 kg; Código LER 15 01 01; Masa del elemento 1 kg; Volumen 0.001333 m3
- embalaje: re170201 Madera. (componente de residuo); rendimiento 0.052 kg; Código LER 17 02 01; Masa del elemento 1 kg; Volumen 0.000909 m3
- embalaje: re170203 Plástico; rendimiento 0.003 kg
