# Fosa séptica de polietileno de alta densidad (PEAD/HDPE)

- Propiedad del archivo: CYPE Ingenieros S.A.
- Formato: FIEBDC-3/2016
- Programa: Generador de precios de la construcción. CYPE Ingenieros, S.A.
- Fecha: 06/06/2025
- Divisa: EUR
- Costes indirectos: 3 %
- IVA: 21 %

## U Urbanización interior de la parcela

### US Depuración de aguas residuales domésticas

#### USS Fosas sépticas y filtros

**USS010** Ud Fosa séptica de polietileno de alta densidad (PEAD/HDPE).
Fosa séptica de polietileno de alta densidad (PEAD/HDPE), de 3000 litros, de 1600 mm de diámetro y 2140 mm de altura, para 15 usuarios (H.E.), con boca de acceso de 410 mm de diámetro, boca de entrada y boca de salida de 110 mm de diámetro.
Incluye: Replanteo. Colocación y conexionado de la fosa séptica. Comprobación de su correcto funcionamiento.
Criterio de medición de proyecto: Número de unidades previstas, según documentación gráfica de Proyecto.
Criterio de medición de obra: Se medirá el número de unidades realmente ejecutadas según especificaciones de Proyecto.

| Código | Ud | Descripción | Rendimiento | Precio | Importe |
|---|---|---|---|---|---|
| mt46fsp100d | Ud | Fosa séptica de polietileno de alta densidad (PEAD/HDPE), de 3000 litros, de 1600 mm de diámetro y 2140 mm de altura, para 15 usuarios (H.E.), con boca de acceso de 410 mm de diámetro, boca de entrada y boca de salida de 110 mm de diámetro, según UNE-EN 12566-1, para tratamiento primario de aguas residuales. (material) | 1 | 1811.96 | 1811.960 |
| mo008 | h | Oficial 1ª fontanero. (mano de obra) | 2.21 | 23.74 | 52.465 |
| mo107 | h | Ayudante fontanero. (mano de obra) | 2.21 | 21.9 | 48.399 |
| % | % | Costes directos complementarios | 2 % | 1912.824 | 38.256 |
|  |  | Costes directos |  |  | 1951.080 |
