# Verja modular sin montantes, para vallado de parcela, sobre muro de fábrica con pilastras intermedias

- Propiedad del archivo: CYPE Ingenieros S.A.
- Formato: FIEBDC-3/2016
- Programa: Generador de precios de la construcción. CYPE Ingenieros, S.A.
- Fecha: 06/06/2025
- Divisa: EUR
- Costes indirectos: 3 %
- IVA: 21 %

## U Urbanización interior de la parcela

### UV Cerramientos exteriores

#### UVV Verjas modulares

**UVV020** m Verja modular sin montantes, para vallado de parcela, sobre muro de fábrica con pilastras intermedias.
Vallado de parcela sobre muro de fábrica con pilastras intermedias, formado por verja modular sin montantes de acero laminado en caliente, de 3,00x0,75 m, acabado galvanizado en caliente con tratamiento de desengrase y fosfatado y posterior lacado al horno con poliéster ferrotexturado de color gris acero, compuesta por malla, bastidor con marco oculto (rigidizador) y puntas libres en cuatro bordes y piezas de anclaje lateral fijadas con tornillos a las pilastras intermedias.
Criterio de valoración económica: El precio no incluye el muro ni las pilastras intermedias.
Incluye: Replanteo. Preparación de los puntos de anclaje. Presentación de los tramos de verja. Aplomado y nivelación de los tramos. Fijación de los tramos mediante el anclaje de sus elementos.
Criterio de medición de proyecto: Longitud medida a ejes, según documentación gráfica de Proyecto.
Criterio de medición de obra: Se medirá, a ejes, la longitud realmente ejecutada según especificaciones de Proyecto.

| Código | Ud | Descripción | Rendimiento | Precio | Importe |
|---|---|---|---|---|---|
| mt26aae020w | m | Verja modular sin montantes de acero laminado en caliente, de 3,00x0,75 m, acabado galvanizado en caliente con tratamiento de desengrase y fosfatado y posterior lacado al horno con poliéster ferrotexturado de color gris acero, compuesta por malla, bastidor con marco oculto (rigidizador) y puntas libres en cuatro bordes y piezas de anclaje lateral con bases de pletina y tornillos. (material) | 1 | 134.59 | 134.590 |
| mo018 | h | Oficial 1ª cerrajero. (mano de obra) | 0.5 | 23.41 | 11.705 |
| mo059 | h | Ayudante cerrajero. (mano de obra) | 0.5 | 21.99 | 10.995 |
| % | % | Costes directos complementarios | 2 % | 157.290 | 3.146 |
|  |  | Costes directos |  |  | 160.436 |
