# Estabilización de caminos y senderos, mediante aporte de mezcla de arena y cal hidráulica natural, fabricada en central

- Propiedad del archivo: CYPE Ingenieros S.A.
- Formato: FIEBDC-3/2016
- Programa: Generador de precios de la construcción. CYPE Ingenieros, S.A.
- Fecha: 06/06/2025
- Divisa: EUR
- Costes indirectos: 3 %
- IVA: 21 %

## U Urbanización interior de la parcela

### UX Pavimentos exteriores

#### UXE Explanadas, caminos y senderos

**UXE036** m² Estabilización de caminos y senderos, mediante aporte de mezcla de arena y cal hidráulica natural, fabricada en central.
Estabilización de caminos y senderos, mediante aporte de una capa superficial de 15 cm de espesor, acabado compacto, de mezcla de arena seleccionada, cal hidráulica natural y agua, fabricada en central y suministrada a pie de obra con camiones hormigonera, extendida y nivelada sobre la superficie soporte previamente preparada, y posterior compactación con medios mecánicos hasta alcanzar una densidad seca no inferior al 95% de la máxima obtenida en el ensayo Proctor Modificado, realizado según UNE 103501. Incluso preparación de la superficie mediante desbroce de la tierra vegetal, y retirada y carga a camión de los restos y desechos.
Criterio de valoración económica: El precio no incluye la realización del ensayo Proctor Modificado.
Incluye: Desbroce del terreno. Vertido, extendido y nivelación del producto. Humectación y compactación del producto. Retirada y carga a camión de restos y desechos.
Criterio de medición de proyecto: Superficie medida en proyección horizontal, según documentación gráfica de Proyecto.
Criterio de medición de obra: Se medirá, en proyección horizontal, la superficie realmente ejecutada según especificaciones de Proyecto.

| Código | Ud | Descripción | Rendimiento | Precio | Importe |
|---|---|---|---|---|---|
| mt01arp005 | m³ | Mezcla de arena seleccionada, cal hidráulica natural y agua, fabricada en central y suministrada a pie de obra con camiones hormigonera, para estabilización de caminos y senderos. (material) | 0.131 | 110 | 14.410 |
| mq09tra010 | h | Tractor agrícola, de 37 kW, equipado con rotovator. (maquinaria) | 0.01 | 44.24 | 0.442 |
| mq04dua020b | h | Dumper de descarga frontal de 2 t de carga útil. (maquinaria) | 0.002 | 10.38 | 0.021 |
| mq02rov010i | h | Compactador monocilíndrico vibrante autopropulsado, de 129 kW, de 16,2 t, anchura de trabajo 213,4 cm. (maquinaria) | 0.03 | 69.78 | 2.093 |
| mq02cia020j | h | Camión cisterna, de 8 m³ de capacidad. (maquinaria) | 0.002 | 118.9 | 0.238 |
| mo041 | h | Oficial 1ª construcción de obra civil. (mano de obra) | 0.16 | 23.1 | 3.696 |
| mo087 | h | Ayudante construcción de obra civil. (mano de obra) | 0.16 | 21.94 | 3.510 |
| % | % | Costes directos complementarios | 2 % | 24.410 | 0.488 |
|  |  | Costes directos |  |  | 24.898 |

Residuos:
- colocación: mt01arp005; factor de residuo 0.003

## Recursos

**mt01arp005** m³ Mezcla de arena seleccionada
Datos técnicos: Coste energético 146.250 MJ; Emisión de CO2 7.800 kg; Código LER 01 04 08; Masa del elemento 1950 kg; Volumen 1.3 m3
