# Limpieza y desinfección ambiental de recinto

- Propiedad del archivo: CYPE Ingenieros S.A.
- Formato: FIEBDC-3/2016
- Programa: Generador de precios de la construcción. CYPE Ingenieros, S.A.
- Fecha: 26/06/2025
- Divisa: EUR
- Costes indirectos: 3 %
- IVA: 21 %

## Y Seguridad y salud

### YV Seguridad frente al contagio de COVID-19

#### YVL Limpieza y desinfección

**YVL010** m² Limpieza y desinfección ambiental de recinto.
Limpieza y desinfección ambiental frente a riesgos biológicos de recinto con una superficie útil de hasta 200 m², mediante la aplicación de técnicas de pulverización y nebulización, y el uso de productos virucidas autorizados, con medios y equipos adecuados, con un grado de complejidad medio.
Criterio de valoración económica: El precio incluye el certificado de desinfección como Empresa de Servicios Biocidas registrada en el ROESB (Registro Oficial de Establecimientos y Servicios Biocidas).
Criterio de medición de proyecto: Superficie útil de los espacios a tratar, medida según documentación gráfica de Proyecto.
Criterio de medición de obra: Se medirá la superficie útil de los espacios realmente tratados según especificaciones de Proyecto.

| Código | Ud | Descripción | Rendimiento | Precio | Importe |
|---|---|---|---|---|---|
| mt50pbd100b | Ud | Kit de productos virucidas autorizados para la limpieza y desinfección ambiental frente a riesgos biológicos. (material) | 0.25 | 6.3 | 1.575 |
| mo077 | h | Ayudante construcción. (mano de obra) | 0.084 | 21.94 | 1.843 |
| % | % | Costes directos complementarios | 5 % | 3.418 | 0.171 |
|  |  | Costes directos |  |  | 3.589 |
