# Cala en revestimiento de paramento

- Propiedad del archivo: CYPE INGENIEROS, S.A.
- Formato: FIEBDC-3/2002
- Divisa: EUR
- Costes indirectos: 3.00 %
- IVA: 21.00 %

## 0 Actuaciones previas

### 0B Trabajos de campo, ensayos e informes

#### 0BC Calas de inspección

**0BC070** Ud Cala en revestimiento de paramento.
Ejecución de cala de hasta 500 cm² de superficie en revestimiento de yeso en paramento, para inspección de las diferentes capas y del material base, realizado con medios manuales. Incluso cierre de la cala con reposición de los materiales demolidos, limpieza, recogida de escombros y carga manual a contenedor.
Incluye: Ejecución de la cala. Cierre de la cala. Retirada y acopio de escombros. Carga de escombros sobre contenedor.
Criterio de medición de proyecto: Número de unidades previstas, según documentación gráfica de Proyecto.
Criterio de medición de obra: Se medirá el número de unidades realmente ejecutadas según especificaciones de Proyecto.

| Código | Ud | Descripción | Rendimiento | Precio | Importe |
|---|---|---|---|---|---|
| mt51rev010a | m² | Demolición del revestimiento o recubrimiento con medios manuales, incluso reposición de los materiales demolidos. (material) | 0.050 | 9.00 | 0.45 |
| mo113 | h | Peón ordinario construcción. (mano de obra) | 0.927 | 20.78 | 19.26 |
| % | % | Costes directos complementarios | 2 % | 19.71 | 0.39 |
|  |  | Costes directos |  |  | 20.10 |
