# Informe de reconocimiento

- Propiedad del archivo: CYPE INGENIEROS, S.A.
- Formato: FIEBDC-3/2002
- Divisa: EUR
- Costes indirectos: 3.00 %
- IVA: 21.00 %

## 0 Actuaciones previas

### 0E Toma de muestras y ensayos para estudio de patologías

#### 0EH Ensayos de información del hormigón endurecido

**0EH100** Ud Informe de reconocimiento.
Informe de reconocimiento sobre los resultados obtenidos en ensayo de extracción de testigos, realizado por laboratorio acreditado en el área técnica correspondiente.
Incluye: Realización del informe.
Criterio de medición de proyecto: Número de unidades previstas, según documentación gráfica de Proyecto.
Criterio de medición de obra: Se medirá el número de unidades realmente ejecutadas según especificaciones de Proyecto.

| Código | Ud | Descripción | Rendimiento | Precio | Importe |
|---|---|---|---|---|---|
| mt49tei030a | Ud | Informe de reconocimiento sobre los resultados obtenidos en ensayo de extracción de testigos, realizado por laboratorio acreditado en el área técnica correspondiente. (material) | 1.000 | 172.79 | 172.79 |
| % | % | Costes directos complementarios | 2 % | 172.79 | 3.46 |
|  |  | Costes directos |  |  | 176.25 |
