# Desmontaje de letrero colgante

- Propiedad del archivo: CYPE INGENIEROS, S.A.
- Formato: FIEBDC-3/2002
- Divisa: EUR
- Costes indirectos: 3.00 %
- IVA: 21.00 %

## D Demoliciones

### DF Fachadas

#### DFE Elementos anclados a fachada

**DFE020** Ud Desmontaje de letrero colgante.
Desmontaje de letrero luminoso colgante de más de 6 m² de superficie, situado en fachada, con medios manuales y recuperación del material para su posterior ubicación en otro emplazamiento, sin deteriorar los elementos constructivos a los que está sujeto, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo003 | h | Oficial 1ª electricista. (mano de obra) | 2.815 | 23.74 | 66.83 |
| mo020 | h | Oficial 1ª construcción. (mano de obra) | 3.284 | 23.10 | 75.86 |
| mo113 | h | Peón ordinario construcción. (mano de obra) | 3.128 | 21.69 | 67.85 |
| % | % | Costes directos complementarios | 2 % | 210.54 | 4.21 |
|  |  | Costes directos |  |  | 214.75 |
