# Desmontaje de contador eléctrico individual

- Propiedad del archivo: CYPE INGENIEROS, S.A.
- Formato: FIEBDC-3/2002
- Divisa: EUR
- Costes indirectos: 3.00 %
- IVA: 21.00 %

## D Demoliciones

### DI Instalaciones

#### DIE Eléctricas

**DIE011** Ud Desmontaje de contador eléctrico individual.
Desmontaje de contador eléctrico individual, con medios manuales y recuperación, acopio y montaje del material en el mismo emplazamiento, y carga manual sobre camión o contenedor.
Incluye: Desmontaje del elemento. Clasificación y etiquetado. Acopio de los materiales a reutilizar. Reposición y conexionado del elemento. Retirada y acopio de los restos de obra. Limpieza de los restos de obra. Carga manual de los restos de obra sobre camión o contenedor.
Criterio de medición de proyecto: Número de unidades previstas, según documentación gráfica de Proyecto.
Criterio de medición de obra: Se medirá el número de unidades realmente desmontadas y montadas según especificaciones de Proyecto.

| Código | Ud | Descripción | Rendimiento | Precio | Importe |
|---|---|---|---|---|---|
| mo003 | h | Oficial 1ª electricista. (mano de obra) | 1.222 | 22.74 | 27.79 |
| mo102 | h | Ayudante electricista. (mano de obra) | 0.611 | 20.98 | 12.82 |
| % | % | Costes directos complementarios | 2 % | 40.61 | 0.81 |
|  |  | Costes directos |  |  | 41.42 |
