# Retirada de capa filtrante o drenante en cubierta

- Propiedad del archivo: CYPE INGENIEROS, S.A.
- Formato: FIEBDC-3/2002
- Divisa: EUR
- Costes indirectos: 3.00 %
- IVA: 21.00 %

## D Demoliciones

### DQ Cubiertas

#### DQN Aislamientos e impermeabilizaciones

**DQN050** m² Retirada de capa filtrante o drenante en cubierta.
Retirada de capa filtrante en cubierta plana ajardinada, con medios manuales, y carga manual sobre camión o contenedor.
Incluye: Retirada del elemento. Acopio del material retirado. Limpieza de los restos de obra. Carga manual del material retirado y restos de obra sobre camión o contenedor.
Criterio de medición de proyecto: Superficie medida según documentación gráfica de Proyecto.
Criterio de medición de obra: Se medirá la superficie realmente desmontada según especificaciones de Proyecto.

| Código | Ud | Descripción | Rendimiento | Precio | Importe |
|---|---|---|---|---|---|
| mo113 | h | Peón ordinario construcción. (mano de obra) | 0.057 | 20.78 | 1.18 |
| % | % | Costes directos complementarios | 2 % | 1.18 | 0.02 |
|  |  | Costes directos |  |  | 1.20 |
