# Limpieza superficial de perfiles metálicos en estructuras de acero

- Propiedad del archivo: CYPE INGENIEROS, S.A.
- Formato: FIEBDC-3/2002
- Divisa: EUR
- Costes indirectos: 3.00 %
- IVA: 21.00 %

## E Estructuras

### EA Acero

#### EAK Preparación de la superficie

**EAK010** m² Limpieza superficial de perfiles metálicos en estructuras de acero.
Limpieza superficial de perfiles metálicos, quitando los restos deteriorados de pintura, protección ignífuga y otros revestimientos, mediante la proyección en seco de material abrasivo formado por partículas de silicato de aluminio, hasta alcanzar un grado de preparación Sa 1 según UNE-EN ISO 8501-1, eliminando la capa de laminación suelta, el óxido suelto y las partículas extrañas sueltas del soporte, para proceder posteriormente a la aplicación de una protección antioxidante.
Criterio de valoración económica: El precio no incluye la protección antioxidante.
Incluye: Montaje y preparación del equipo. Aplicación mecánica del chorro de abrasivo. Desmontaje del equipo. Limpieza de la superficie soporte. Retirada y acopio del material proyectado y los restos generados. Carga del material proyectado y los restos generados sobre camión o contenedor.
Criterio de medición de proyecto: Superficie medida según documentación gráfica de Proyecto.
Criterio de medición de obra: Se medirá la superficie realmente ejecutada según especificaciones de Proyecto.

| Código | Ud | Descripción | Rendimiento | Precio | Importe |
|---|---|---|---|---|---|
| mt08lim010a | kg | Abrasivo para limpieza mediante chorro a presión, formado por partículas de silicato de aluminio. (material) | 1.800 | 0.25 | 0.45 |
| mq08lch010 | h | Equipo de chorro de arena a presión. (maquinaria) | 0.156 | 3.20 | 0.50 |
| mq08gel010k | h | Grupo electrógeno insonorizado, trifásico, de 45 kVA de potencia. (maquinaria) | 0.156 | 5.38 | 0.84 |
| mo112 | h | Peón especializado construcción. (mano de obra) | 0.166 | 22.05 | 3.66 |
| mo113 | h | Peón ordinario construcción. (mano de obra) | 0.166 | 21.69 | 3.60 |
| % | % | Costes directos complementarios | 2 % | 9.05 | 0.18 |
|  |  | Costes directos |  |  | 9.23 |
