# Cubierta curva autoportante, simple, de perfiles autoportantes de chapa metálica

- Propiedad del archivo: CYPE INGENIEROS, S.A.
- Formato: FIEBDC-3/2002
- Divisa: EUR
- Costes indirectos: 3.00 %
- IVA: 21.00 %

## E Estructuras

### EA Acero

#### EAQ Cubiertas autoportantes

**EAQ010** m² Cubierta curva autoportante, simple, de perfiles autoportantes de chapa metálica.
Cubierta curva autoportante, simple, de perfiles autoportantes de chapa de aleación de aluminio EN AW-5754, con forma grecada, acabado natural, de 1 mm de espesor y 200 mm de altura de perfil, fijados mecánicamente a una estructura soporte. Incluso elementos de fijación de los perfiles autoportantes a la estructura, tornillos autoperforantes rosca-chapa para la unión de los perfiles autoportantes entre sí, tornillos autoperforantes para la fijación de los perfiles autoportantes a la estructura, arandelas de sellado, tensores y cables de acero.
Criterio de valoración económica: El precio no incluye la estructura soporte ni la resolución de puntos singulares.
Incluye: Replanteo. Preparación de los perfiles autoportantes. Colocación y fijación provisional de los perfiles autoportantes a la estructura soporte. Aplomado y nivelación. Fijación definitiva de los perfiles autoportantes a la estructura soporte.
Criterio de medición de proyecto: Superficie medida en proyección horizontal, según documentación gráfica de Proyecto.
Criterio de medición de obra: Se medirá, en proyección horizontal, la superficie realmente ejecutada según especificaciones de Proyecto.

| Código | Ud | Descripción | Rendimiento | Precio | Importe |
|---|---|---|---|---|---|
| mt07cca020a | m² | Perfil curvo autoportante de chapa de aleación de aluminio EN AW-5754, con forma grecada, acabado natural, de 1 mm de espesor y 200 mm de altura de perfil, con elementos de fijación de los perfiles autoportantes a la estructura, tornillos autoperforantes rosca-chapa para la unión de los perfiles autoportantes entre sí, tornillos autoperforantes para la fijación de los perfiles autoportantes a la estructura, arandelas de sellado, tensores y cables de acero; para cubiertas autoportantes. (material) | 1.100 | 26.77 | 29.45 |
| mq07gte010b | h | Grúa autopropulsada de brazo telescópico con una capacidad de elevación de 20 t y 20 m de altura máxima de trabajo. (maquinaria) | 0.093 | 63.84 | 5.94 |
| mq07ple010fc | Ud | Alquiler diario de plataforma elevadora de tijera, motor diésel, de 10 m de altura máxima de trabajo, incluso mantenimiento y seguro de responsabilidad civil. (maquinaria) | 0.020 | 79.39 | 1.59 |
| mo018 | h | Oficial 1ª cerrajero. (mano de obra) | 0.197 | 23.41 | 4.61 |
| mo059 | h | Ayudante cerrajero. (mano de obra) | 0.197 | 21.99 | 4.33 |
| % | % | Costes directos complementarios | 2 % | 45.92 | 0.92 |
|  |  | Costes directos |  |  | 46.84 |
