# Revestimiento realcalinizador y protector del hormigón armado frente a la carbonatación

- Propiedad del archivo: CYPE INGENIEROS, S.A.
- Formato: FIEBDC-3/2002
- Divisa: EUR
- Costes indirectos: 3.00 %
- IVA: 21.00 %

## E Estructuras

### EH Hormigón armado

#### EHO Protecciones

**EHO060** m² Revestimiento realcalinizador y protector del hormigón armado frente a la carbonatación.
Aplicación manual de dos capas de revestimiento realcalinizador y protector, de 3 mm de espesor (rendimiento: 3 kg/m² cada capa), para la reducción de la profundidad de carbonatación y posterior protección del hormigón armado frente a la carbonatación.
Incluye: Humectación y limpieza de la superficie soporte. Aplicación del producto.
Criterio de medición de proyecto: Superficie medida según documentación gráfica de Proyecto.
Criterio de medición de obra: Se medirá la superficie realmente ejecutada según especificaciones de Proyecto.

| Código | Ud | Descripción | Rendimiento | Precio | Importe |
|---|---|---|---|---|---|
| mt09reh470b | kg | Revestimiento realcalinizador y protector, compuesto por una mezcla de cementos especiales, áridos de granulometría seleccionada y aditivos, sin disolventes, permeable al vapor de agua y con resistencia a las heladas, para la reducción de la profundidad de carbonatación y posterior protección del hormigón armado frente a la carbonatación. (material) | 6.000 | 2.83 | 16.98 |
| mo020 | h | Oficial 1ª construcción. (mano de obra) | 0.216 | 22.13 | 4.78 |
| mo113 | h | Peón ordinario construcción. (mano de obra) | 0.216 | 20.78 | 4.49 |
| % | % | Costes directos complementarios | 2 % | 26.25 | 0.53 |
|  |  | Costes directos |  |  | 26.78 |
