# Colocación de inyectores internos, en fisura de elemento de hormigón

- Propiedad del archivo: CYPE INGENIEROS, S.A.
- Formato: FIEBDC-3/2002
- Divisa: EUR
- Costes indirectos: 3.00 %
- IVA: 21.00 %

## E Estructuras

### EH Hormigón armado

#### EHY Reparaciones

**EHY064** m Colocación de inyectores internos, en fisura de elemento de hormigón.
Colocación de inyectores internos de polietileno, en fisura de elemento de hormigón, dentro de taladros de entre 6 y 25 mm de diámetro, secantes al plano de la fisura, realizados a tresbolillo cada 25 cm.
Criterio de valoración económica: El precio no incluye la inyección de la resina.
Incluye: Replanteo. Realización de los taladros. Introducción de los inyectores. Retirada de los inyectores.
Criterio de medición de proyecto: Longitud medida según documentación gráfica de Proyecto.
Criterio de medición de obra: Se medirá la longitud realmente ejecutada según especificaciones de Proyecto.

| Código | Ud | Descripción | Rendimiento | Precio | Importe |
|---|---|---|---|---|---|
| mt09reh123 | Ud | Inyector interno, de polietileno. (material) | 4.000 | 0.26 | 1.04 |
| op00tal010 |  | Taladro. | 1.000 | 0.00 | 0.00 |
| mo020 | h | Oficial 1ª construcción. (mano de obra) | 0.454 | 23.10 | 10.49 |
| mo112 | h | Peón especializado construcción. (mano de obra) | 0.454 | 22.05 | 10.01 |
| % | % | Costes directos complementarios | 2 % | 21.54 | 0.43 |
|  |  | Costes directos |  |  | 21.97 |
