# Refuerzo a cortante de vigas, con hoja de fibra de carbono Mapewrap W "MAPEI SPAIN"

- Propiedad del archivo: CYPE INGENIEROS, S.A.
- Formato: FIEBDC-3/2002
- Divisa: EUR
- Costes indirectos: 3.00 %
- IVA: 21.00 %

## E Estructuras

### EH Hormigón armado

#### EHZ Refuerzos con laminados y hojas, de fibra de carbono

**EHZ111** m² Refuerzo a cortante de vigas, con hoja de fibra de carbono Mapewrap W "MAPEI SPAIN".
Refuerzo a cortante de vigas de hormigón armado, mediante el sistema Mapewrap W "MAPEI SPAIN", formado por 1 capa de hojas de fibra de carbono unidireccional, Mapewrap C UNI-AX 300/20 W "MAPEI SPAIN", 300 g/m², de 20 cm de anchura y 0,166 mm de espesor, resistencia a tracción 5100 MPa y elongación última 1,95%, en forma de U, impregnadas por ambas caras con Mapewrap 31 "MAPEI SPAIN" colocada sobre la superficie soporte de hormigón previamente imprimada con Mapewrap Primer 1 "MAPEI SPAIN", aplicada con brocha.
Criterio de valoración económica: El precio no incluye la preparación del soporte ni el revestimiento.
Incluye: Replanteo de la posición de los refuerzos. Aplicación de la imprimación. Colocación de las hojas de refuerzo, impregnadas por ambas caras con la resina. Limpieza de los restos de obra.
Criterio de medición de proyecto: Superficie medida según documentación gráfica de Proyecto.
Criterio de medición de obra: Se medirá la superficie realmente ejecutada según especificaciones de Proyecto.

| Código | Ud | Descripción | Rendimiento | Precio | Importe |
|---|---|---|---|---|---|
| mt09rem020a | kg | Imprimación de dos componentes a base de resina epoxi, Mapewrap Primer 1 "MAPEI SPAIN", para aplicar con brocha o rodillo sobre elemento estructural a reforzar mediante hojas o laminados de fibra de carbono. (material) | 0.275 | 28.13 | 7.74 |
| mt09rem001n | m² | Hoja de fibra de carbono unidireccional, Mapewrap C UNI-AX 300/20 W "MAPEI SPAIN", 300 g/m², de 20 cm de anchura y 0,166 mm de espesor, resistencia a tracción 5100 MPa, módulo de elasticidad 245000 N/mm² y elongación última 1,95%, para refuerzo de estructuras. (material) | 1.100 | 172.50 | 189.75 |
| mt09rem030a | kg | Resina epoxi saturante, Mapewrap 31 "MAPEI SPAIN", para la aplicación con rodillo sobre soportes de hormigón o acero, en sistemas de refuerzo estructural mediante hojas de fibra de carbono, fibra de vidrio o fibra de aramida en pilares trabajando a compresión, vigas trabajando a cortante o flexión, según UNE-EN 1504-4. (material) | 1.050 | 25.13 | 26.39 |
| mo042 | h | Oficial 1ª estructurista. (mano de obra) | 0.462 | 24.04 | 11.11 |
| mo089 | h | Ayudante estructurista. (mano de obra) | 0.462 | 22.82 | 10.54 |
| % | % | Costes directos complementarios | 2 % | 245.53 | 4.91 |
|  |  | Costes directos |  |  | 250.44 |
