# Conexión estructural y anclaje entre el refuerzo de fibra de carbono y el soporte, con Conector Carbotec "GRUPO PUMA"

- Propiedad del archivo: CYPE INGENIEROS, S.A.
- Formato: FIEBDC-3/2002
- Divisa: EUR
- Costes indirectos: 3.00 %
- IVA: 21.00 %

## E Estructuras

### EH Hormigón armado

#### EHZ Refuerzos con laminados y hojas, de fibra de carbono

**EHZ123** Ud Conexión estructural y anclaje entre el refuerzo de fibra de carbono y el soporte, con Conector Carbotec "GRUPO PUMA".
Conexión estructural y anclaje entre el refuerzo de fibra de carbono y el soporte, mediante el sistema Carbotec "GRUPO PUMA", con DIT nº 679, formado por Conector Carbotec "GRUPO PUMA", de fibra de carbono, de 6 mm de diámetro y 300 mm de longitud; colocación posterior a el refuerzo de fibra de carbono, mediante la realización de taladros, aplicación de Adhesivo Carbotec Lámina sobre la varilla del conector, inserción de la varilla del conector y fijación al soporte de las fibras con Adhesivo Carbotec Impregnante.
Incluye: Replanteo. Realización del taladro. Limpieza de la superficie con equipo de aire a presión. Colocación del conector. Aplicación del adhesivo. Alisado con espátula. Limpieza de los restos de obra.
Criterio de medición de proyecto: Número de unidades previstas, según documentación gráfica de Proyecto.
Criterio de medición de obra: Se medirá el número de unidades realmente ejecutadas según especificaciones de Proyecto.

| Código | Ud | Descripción | Rendimiento | Precio | Importe |
|---|---|---|---|---|---|
| mt09rep038a | Ud | Conector Carbotec "GRUPO PUMA", de fibra de carbono, de 6 mm de diámetro y 300 mm de longitud. (material) | 1.000 | 16.61 | 16.61 |
| mt09rep035a | kg | Adhesivo Carbotec Lámina "GRUPO PUMA", de dos componentes, a base de resina epoxi sin disolventes, color gris, para aplicar con espátula sobre elemento estructural a reforzar mediante laminados de fibra de carbono, según UNE-EN 1504-4. (material) | 0.150 | 14.96 | 2.24 |
| mt09rep033a | kg | Adhesivo Carbotec Impregnante "GRUPO PUMA", de dos componentes, a base de resina epoxi y un endurecedor. (material) | 0.150 | 36.61 | 5.49 |
| mo042 | h | Oficial 1ª estructurista. (mano de obra) | 0.120 | 24.04 | 2.88 |
| mo089 | h | Ayudante estructurista. (mano de obra) | 0.120 | 22.82 | 2.74 |
| % | % | Costes directos complementarios | 2 % | 29.96 | 0.60 |
|  |  | Costes directos |  |  | 30.56 |
