# Supervisión periódica de ajardinamiento vertical con cultivo hidropónico en geoproductos

- Propiedad del archivo: CYPE INGENIEROS, S.A.
- Formato: FIEBDC-3/2002
- Divisa: EUR
- Costes indirectos: 3.00 %
- IVA: 21.00 %

## F Fachadas y particiones

### FJ Ajardinamientos verticales

#### FJS Trabajos de supervisión

**FJS010** Ud Supervisión periódica de ajardinamiento vertical con cultivo hidropónico en geoproductos.
Supervisión periódica de ajardinamiento vertical con cultivo hidropónico en geoproductos, para exterior, con una superficie de 2,5 m²; compuesta de: la inspección visual completa del ajardinamiento; la revisión de la instalación de riego y evacuación; la retirada de las hojas secas; la poda de excesos de crecimiento de la vegetación; el control visual de plagas; la aplicación de un tratamiento fitosanitario preventivo de aceite de Neem, con bomba manual de pistón; la comprobación del depósito de solución hidropónica; la comprobación del equipo de inyección de abono; el cómputo de la vegetación afectada para la posterior reposición.
Incluye: Desplazamiento a obra. Inspección visual y toma de datos.
Criterio de medición de proyecto: Número de unidades previstas, según documentación gráfica de Proyecto.
Criterio de medición de obra: Se medirá el número de unidades realmente ejecutadas según especificaciones de Proyecto.

| Código | Ud | Descripción | Rendimiento | Precio | Importe |
|---|---|---|---|---|---|
| mq09pla010 | h | Bomba manual de pistón para tratamientos fitosanitarios y herbicidas. (maquinaria) | 0.116 | 24.63 | 2.86 |
| mo040 | h | Oficial 1ª jardinero. (mano de obra) | 2.049 | 22.13 | 45.34 |
| % | % | Costes directos complementarios | 2 % | 48.20 | 0.96 |
|  |  | Costes directos |  |  | 49.16 |
