# Zuncho perimetral inferior en muro de carga de fábrica armada de bloque de tierra comprimida (BTC)

- Propiedad del archivo: CYPE INGENIEROS, S.A.
- Formato: FIEBDC-3/2002
- Divisa: EUR
- Costes indirectos: 3.00 %
- IVA: 21.00 %

## F Fachadas y particiones

### FN Muros bioclimáticos

#### FNB Hoja de fábrica de bloques de tierra comprimida (BTC)

**FNB001** m Zuncho perimetral inferior en muro de carga de fábrica armada de bloque de tierra comprimida (BTC).
Zuncho perimetral inferior de 24 cm de espesor, de fábrica de ladrillo cerámico perforado (panal), para revestir, 24x11,5x9 cm, con juntas de 10 mm de espesor, recibida con mortero de cal aérea, arcilla y áridos seleccionados con granulometría de hasta 2 mm de diámetro, confeccionado en obra, y relleno de los huecos de las piezas con el mismo mortero.
Criterio de valoración económica: El precio no incluye la barrera anticapilaridad.
Incluye: Limpieza y preparación de la superficie soporte. Replanteo, planta a planta. Colocación y aplomado de miras de referencia. Tendido de hilos entre miras. Colocación de plomos fijos en las aristas. Preparación del mortero. Colocación de las piezas. Relleno con mortero.
Criterio de medición de proyecto: Longitud medida según documentación gráfica de Proyecto.
Criterio de medición de obra: Se medirá la longitud realmente ejecutada según especificaciones de Proyecto.

| Código | Ud | Descripción | Rendimiento | Precio | Importe |
|---|---|---|---|---|---|
| mt04lpv010a | Ud | Ladrillo cerámico perforado (panal), para revestir, 24x11,5x9 cm, para uso en fábrica protegida (pieza P), densidad 780 kg/m³, según UNE-EN 771-1. (material) | 8.700 | 0.37 | 3.22 |
| mt08aaa010a | m³ | Agua. (material) | 0.004 | 1.50 | 0.01 |
| mt09mie010b | m³ | Mortero de cal aérea, arcilla y áridos seleccionados con granulometría de hasta 2 mm de diámetro, confeccionado en obra, suministrado en sacos Big Bag. (material) | 0.005 | 232.80 | 1.16 |
| op00amo010 |  | Amoladora o radial. | 1.000 | 0.00 | 0.00 |
| mo021 | h | Oficial 1ª construcción en trabajos de albañilería. (mano de obra) | 0.170 | 23.10 | 3.93 |
| mo114 | h | Peón ordinario construcción en trabajos de albañilería. (mano de obra) | 0.170 | 21.69 | 3.69 |
| % | % | Costes directos complementarios | 2 % | 12.01 | 0.24 |
|  |  | Costes directos |  |  | 12.25 |
