# Sistema ETICS Rhonatherm "PINTURAS ISAVAL" de aislamiento térmico por el exterior de fachadas, acabado con plaquetas acrílicas

- Propiedad del archivo: CYPE INGENIEROS, S.A.
- Formato: FIEBDC-3/2002
- Divisa: EUR
- Costes indirectos: 3.00 %
- IVA: 21.00 %

## F Fachadas y particiones

### FS Fachadas ETICS

#### FSA Revestimiento de plaquetas acrílicas

**FSA090** m² Sistema ETICS Rhonatherm "PINTURAS ISAVAL" de aislamiento térmico por el exterior de fachadas, acabado con plaquetas acrílicas.
Aislamiento térmico por el exterior de fachadas, con el sistema Rhonatherm "PINTURAS ISAVAL", compuesto por: panel rígido de poliestireno expandido, Panel EPS Rhonatherm "PINTURAS ISAVAL", de color blanco, de 60 mm de espesor, fijado al soporte con mortero cementoso Rhona T-700 "PINTURAS ISAVAL", color gris, aplicado manualmente y fijaciones mecánicas con taco de expansión de polipropileno con espiga roscada de nylon reforzado con fibra de vidrio H3 "PINTURAS ISAVAL"; capa de regularización de mortero cementoso Rhona T-700 "PINTURAS ISAVAL", color gris, aplicado manualmente, armado con malla de fibra de vidrio antiálcalis, Rhonamesh T-150 "PINTURAS ISAVAL", de 3,5x3,8 mm de luz de malla, de 160 g/m² de masa superficial y 0,52 mm de espesor; acabado con plaquetas acrílicas flexibles E-6007 "PINTURAS ISAVAL", de 240x71 mm, colocadas con adhesivo Adhesivo Plaqueta Flexible "PINTURAS ISAVAL" color Blanco, previa aplicación de imprimación acrílica, reguladora de la absorción Reviquarz Primer "PINTURAS ISAVAL", color blanco. Incluso perfiles de arranque "PINTURAS ISAVAL", de aluminio, perfiles para formación de goterones "PINTURAS ISAVAL", de PVC con malla, perfiles de esquina "PINTURAS ISAVAL", de PVC con malla, perfiles de cierre lateral "PINTURAS ISAVAL", de aluminio, plaquetas acrílicas de esquina, sellador de juntas a base de poliuretano silanizado Rhona S-400 "PINTURAS ISAVAL" y espuma de poliuretano monocomponente para sellado de juntas.
Criterio de valoración económica: El precio incluye la ejecución de remates en los encuentros con paramentos y revestimientos u otros elementos recibidos en su superficie.
Incluye: Preparación de la superficie soporte. Colocación del perfil de arranque. Corte y preparación del aislamiento. Colocación del aislamiento sobre el paramento. Colocación del resto de perfiles. Resolución de los puntos singulares. Aplicación del mortero base y colocación de la malla de fibra de vidrio en la capa de regularización. Formación de juntas. Colocación de las plaquetas acrílicas. Llagueado de juntas. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mav200c | m | Perfil de arranque "PINTURAS ISAVAL", de aluminio, de 60 mm de anchura, con goterón, para nivelación y soporte de los paneles aislantes de los sistemas de aislamiento térmico por el exterior sobre la línea de zócalo; incluso kit de fijación para perfil. (material) | 0.170 | 7.68 | 1.31 |
| mt28mav010a | kg | Mortero cementoso Rhona T-700 "PINTURAS ISAVAL", color gris, compuesto de cemento, áridos seleccionados y resinas sintéticas, impermeable al agua de lluvia y permeable al vapor de agua, para aplicar con llana dentada, para adherir los paneles aislantes y como capa base, previo amasado con agua. (material) | 11.500 | 1.31 | 15.07 |
| mt16pev010c | m² | Panel rígido de poliestireno expandido, Panel EPS Rhonatherm "PINTURAS ISAVAL", de color blanco, de 60 mm de espesor, según UNE-EN 13163, resistencia térmica 1,62 m²K/W, conductividad térmica 0,037 W/(mK), Euroclase E de reacción al fuego según UNE-EN 13501-1. (material) | 1.050 | 12.97 | 13.62 |
| mt16pev100c | Ud | Taco de expansión de polipropileno con espiga roscada de nylon reforzado con fibra de vidrio, H3 "PINTURAS ISAVAL", de 95 mm de longitud, para fijación de paneles aislantes. (material) | 6.000 | 0.29 | 1.74 |
| mt28mav030a | m² | Malla de fibra de vidrio antiálcalis, Rhonamesh T-150 "PINTURAS ISAVAL", de 3,5x3,8 mm de luz de malla, de 160 g/m² de masa superficial, 0,52 mm de espesor y de 1x50 m, para armar morteros. (material) | 1.100 | 1.94 | 2.13 |
| mt28mav240 | m | Perfil de PVC con malla de fibra de vidrio antiálcalis, "PINTURAS ISAVAL", para formación de goterones. (material) | 0.170 | 4.00 | 0.68 |
| mt28mav220 | m | Perfil de esquina "PINTURAS ISAVAL", de PVC, con malla de fibra de vidrio antiálcalis incorporada a cada lado del perfil, para refuerzo de cantos. (material) | 0.300 | 1.04 | 0.31 |
| mt28mav230c | m | Perfil de cierre lateral "PINTURAS ISAVAL", de aluminio, de 60 mm de anchura. (material) | 0.300 | 7.20 | 2.16 |
| mt28mav020y | l | Imprimación acrílica, reguladora de la absorción Reviquarz Primer "PINTURAS ISAVAL", color blanco, permeable al vapor de agua y con resistencia a los álcalis y al dióxido de carbono, para aplicar con brocha, rodillo o pistola. (material) | 0.308 | 4.50 | 1.39 |
| mt29api010a | kg | Adhesivo Adhesivo Plaqueta Flexible "PINTURAS ISAVAL" color Blanco, a base de polímeros orgánicos en emulsión acuosa, permeable al vapor de agua, para la colocación de plaquetas acrílicas. (material) | 3.000 | 4.66 | 13.98 |
| mt29ppi010a | Ud | Plaqueta acrílica flexible E-6007 "PINTURAS ISAVAL", de 240x71 mm, a base de árido de cuarzo, aglutinantes orgánicos y pigmentos naturales, imitación ladrillo cerámico cara vista. (material) | 47.700 | 1.01 | 48.18 |
| mt29ppi020a | Ud | Plaqueta acrílica flexible de esquina E-6007 "PINTURAS ISAVAL", de 240x115x71 mm, a base de árido de cuarzo, aglutinantes orgánicos y pigmentos naturales, imitación ladrillo cerámico cara vista. (material) | 0.300 | 3.08 | 0.92 |
| mt15sja060a | Ud | Aerosol de 750 cm³ de espuma de poliuretano monocomponente, de entre 18 y 25 kg/m³ de densidad, conductividad térmica 0,03 W/(mK), estable de -40°C a 90°C, para aplicar con pistola, para el relleno de fondo de junta. (material) | 0.083 | 25.51 | 2.12 |
| mt28mav300a | Ud | Cartucho de 300 cm³ de sellador de juntas, a base de poliuretano silanizado, Rhona S-400 "PINTURAS ISAVAL", con resistencia al envejecimiento, a la intemperie y a los agentes químicos, dureza Shore A aproximada de 50, según UNE-EN ISO 868 y elongación a rotura >= 300%, según UNE-EN ISO 8339. (material) | 0.500 | 14.04 | 7.02 |
| mo054 | h | Oficial 1ª montador de aislamientos. (mano de obra) | 0.109 | 23.74 | 2.59 |
| mo101 | h | Ayudante montador de aislamientos. (mano de obra) | 0.109 | 21.94 | 2.39 |
| mo039 | h | Oficial 1ª revocador. (mano de obra) | 0.787 | 23.10 | 18.18 |
| mo079 | h | Ayudante revocador. (mano de obra) | 0.787 | 21.94 | 17.27 |
| % | % | Costes directos complementarios | 2 % | 151.06 | 3.02 |
|  |  | Costes directos |  |  | 154.08 |
