# Zócalo para sistema ETICS Mapetherm CORK "MAPEI SPAIN" de aislamiento térmico de origen vegetal por el exterior de fachadas

- Propiedad del archivo: CYPE INGENIEROS, S.A.
- Formato: FIEBDC-3/2002
- Divisa: EUR
- Costes indirectos: 3.00 %
- IVA: 21.00 %

## F Fachadas y particiones

### FV Fachadas ETICS con aislamiento térmico de origen vegetal

#### FVM Revestimiento continuo mineral o sintético

**FVM086** m² Zócalo para sistema ETICS Mapetherm CORK "MAPEI SPAIN" de aislamiento térmico de origen vegetal por el exterior de fachadas.
Zócalo para sistema Mapetherm CORK "MAPEI SPAIN", con los paneles aislantes enterrados, compuesto por: panel rígido de aglomerado de corcho natural expandido, Mapetherm Cork "MAPEI SPAIN", exento de aglutinantes químicos, de color marrón, de 60 mm de espesor, fijado al soporte con mortero cementoso monocomponente de grano grueso Mapetherm AR1 GG "MAPEI SPAIN", color gris y fijaciones mecánicas con taco de expansión de polipropileno, con clavo de acero cincado Mapetherm Fix H 115 "MAPEI SPAIN"; capa de regularización de mortero cementoso monocomponente de grano grueso Mapetherm AR1 GG "MAPEI SPAIN", color gris, armado con malla de fibra de vidrio antiálcalis, Mapetherm Net R131 "MAPEI SPAIN", de 4,15x3,80 mm de luz de malla y de 150 g/m² de masa superficial; capa de impermeabilización mediante mortero cementoso impermeabilizante flexible bicomponente Mapelastic Zero "MAPEI SPAIN", color gris; capa drenante con lámina drenante de estructura nodular de polietileno de alta densidad (PEAD/HDPE), con nódulos de 7,5 mm de altura, resistencia a la compresión 150 kN/m² según UNE-EN ISO 604, capacidad de drenaje 5 l/(s·m) y masa nominal 0,5 kg/m², colocada sobre el aislamiento; capa de acabado de revestimiento reforzado con fibras sintéticas Silancolor Tonachino "MAPEI SPAIN", acabado fratasado, de color a elegir, gama A, sobre imprimación reguladora de la absorción Silancolor Base Coat "MAPEI SPAIN", de color a elegir, gama A.
Criterio de valoración económica: El precio incluye la ejecución de remates en los encuentros con paramentos y revestimientos u otros elementos recibidos en su superficie.
Incluye: Preparación de la superficie soporte. Corte y preparación del aislamiento. Colocación del aislamiento sobre el paramento. Resolución de los puntos singulares. Aplicación del mortero base y colocación de la malla de fibra de vidrio en la capa de regularización. Aplicación del impermeabilizante. Colocación de la lámina drenante. Formación de juntas. Aplicación de la capa de acabado.
Criterio de medición de proyecto: Superficie medida según documentación gráfica de Proyecto.
Criterio de medición de obra: Se medirá la superficie realmente ejecutada según especificaciones de Proyecto.

| Código | Ud | Descripción | Rendimiento | Precio | Importe |
|---|---|---|---|---|---|
| mt28mam010b | kg | Mortero cementoso monocomponente de grano grueso tipo GP CSIV W2 T2, según UNE-EN 998-1 Mapetherm AR1 GG "MAPEI SPAIN", color gris, con propiedades tixotrópicas, de endurecimiento sin retracción y baja viscosidad, para aplicar con llana, para adherir los paneles aislantes y como capa base, previo amasado con agua. (material) | 10.600 | 0.86 | 9.12 |
| mt16acm010c | m² | Panel rígido de aglomerado de corcho natural expandido, Mapetherm Cork "MAPEI SPAIN", exento de aglutinantes químicos, de color marrón, de 60 mm de espesor, según UNE-EN 13170, resistencia térmica 1,5 m²K/W, conductividad térmica 0,04 W/(mK), Euroclase E de reacción al fuego según UNE-EN 13501-1. (material) | 1.050 | 71.89 | 75.48 |
| mt16pem020bb | Ud | Taco de expansión de polipropileno, Mapetherm Fix H 115 "MAPEI SPAIN", de 130 mm de longitud, con clavo de acero cincado, para fijación de paneles aislantes. (material) | 6.000 | 0.38 | 2.28 |
| mt28mam040a | m² | Malla de fibra de vidrio antiálcalis, Mapetherm Net R131 "MAPEI SPAIN", de 4,15x3,80 mm de luz de malla, de 150 g/m² de masa superficial y de 1x55 m, para armar morteros. (material) | 1.100 | 1.43 | 1.57 |
| mt28mam050fb | l | Imprimación reguladora de la absorción Silancolor Base Coat "MAPEI SPAIN", de color a elegir, gama A, a base de resinas de silicona en dispersión acuosa, cuarzo microgranular y cargas minerales seleccionadas, hidrorrepelente, para aplicar con brocha, rodillo o pistola. (material) | 0.127 | 6.98 | 0.89 |
| mt28mam070db | kg | Revestimiento reforzado con fibras sintéticas Silancolor Tonachino "MAPEI SPAIN", acabado fratasado, de color a elegir, gama A, con un tamaño máximo de partícula de 1,2 mm, compuesto de resinas de silicona en dispersión acuosa y cargas minerales seleccionadas, permeable al vapor de agua, transpirable, hidrorrepelente y con resistencia al envejecimiento, a los rayos UV y a los agentes químicos, para aplicar con llana. Según UNE-EN 15824. (material) | 1.050 | 5.78 | 6.07 |
| mt28mam095a | kg | Mortero cementoso impermeabilizante flexible bicomponente Mapelastic Zero "MAPEI SPAIN", color gris, compuesto de cemento, áridos seleccionados, aditivos especiales y polímeros sintéticos en dispersión acuosa, con resistencia a los rayos UV, a los sulfatos, a los cloruros, al dióxido de carbono y a las sales de deshielo, como protección frente a la humedad por capilaridad e infiltraciones de agua de lluvia. (material) | 1.700 | 4.13 | 7.02 |
| mt14gdo010a | m² | Lámina drenante de estructura nodular de polietileno de alta densidad (PEAD/HDPE), con nódulos de 7,5 mm de altura, resistencia a la compresión 150 kN/m² según UNE-EN ISO 604, capacidad de drenaje 5 l/(s·m) y masa nominal 0,5 kg/m². (material) | 0.200 | 2.09 | 0.42 |
| mo054 | h | Oficial 1ª montador de aislamientos. (mano de obra) | 0.109 | 23.74 | 2.59 |
| mo101 | h | Ayudante montador de aislamientos. (mano de obra) | 0.109 | 21.94 | 2.39 |
| mo039 | h | Oficial 1ª revocador. (mano de obra) | 0.656 | 23.10 | 15.15 |
| mo079 | h | Ayudante revocador. (mano de obra) | 0.656 | 21.94 | 14.39 |
| mo032 | h | Oficial 1ª aplicador de productos impermeabilizantes. (mano de obra) | 0.109 | 23.10 | 2.52 |
| mo070 | h | Ayudante aplicador de productos impermeabilizantes. (mano de obra) | 0.109 | 21.94 | 2.39 |
| % | % | Costes directos complementarios | 2 % | 142.28 | 2.85 |
|  |  | Costes directos |  |  | 145.13 |
