# Recibido de reja

- Propiedad del archivo: CYPE INGENIEROS, S.A.
- Formato: FIEBDC-3/2002
- Divisa: EUR
- Costes indirectos: 3.00 %
- IVA: 21.00 %

## H Remates y ayudas

### HE Recibidos

#### HEB Barandillas, rejas y pasamanos

**HEB020** Ud Recibido de reja.
Recibido de reja metálica de entre 2 y 4 m² de superficie, con patillas de anclaje, con mortero de cemento, industrial, con aditivo hidrófugo, M-10.
Incluye: Replanteo. Apertura de huecos para embutir las patillas de anclaje. Nivelación y aplomado. Tapado de huecos con mortero.
Criterio de medición de proyecto: Superficie del hueco a cerrar, medida según documentación gráfica de Proyecto.
Criterio de medición de obra: Se medirá, con las dimensiones del hueco, la superficie realmente ejecutada según especificaciones de Proyecto.

| Código | Ud | Descripción | Rendimiento | Precio | Importe |
|---|---|---|---|---|---|
| mt08aaa010a | m³ | Agua. (material) | 0.007 | 1.50 | 0.01 |
| mt09mif010ka | t | Mortero industrial para albañilería, de cemento, color gris, con aditivo hidrófugo, categoría M-10 (resistencia a compresión 10 N/mm²), suministrado en sacos, según UNE-EN 998-2. (material) | 0.038 | 65.98 | 2.51 |
| mo020 | h | Oficial 1ª construcción. (mano de obra) | 0.527 | 23.10 | 12.17 |
| mo113 | h | Peón ordinario construcción. (mano de obra) | 0.703 | 21.69 | 15.25 |
| % | % | Costes directos complementarios | 2 % | 29.94 | 0.60 |
|  |  | Costes directos |  |  | 30.54 |
