# Unidad de aire acondicionado portátil

- Propiedad del archivo: CYPE INGENIEROS, S.A.
- Formato: FIEBDC-3/2002
- Divisa: EUR
- Costes indirectos: 3.00 %
- IVA: 21.00 %

## I Instalaciones

### IC Calefacción, refrigeración, climatización y A.C.S.

#### ICN Unidades autónomas de climatización

**ICN170** Ud Unidad de aire acondicionado portátil.
Unidad de aire acondicionado portátil, para gas R-290, alimentación monofásica (230V/50Hz), potencia frigorífica nominal 2,6 kW, potencia calorífica nominal 2,4 kW, consumo eléctrico nominal en refrigeración 1 kW, consumo eléctrico nominal en calefacción 0,86 kW, EER 2,6, COP 2,8, nivel sonoro 50 dBA, caudal de aire 350 m³/h, dimensiones 690x430x325 mm, peso 26 kg.
Incluye: Colocación de la unidad. Montaje de los accesorios.
Criterio de medición de proyecto: Número de unidades previstas, según documentación gráfica de Proyecto.
Criterio de medición de obra: Se medirá el número de unidades realmente ejecutadas según especificaciones de Proyecto.

| Código | Ud | Descripción | Rendimiento | Precio | Importe |
|---|---|---|---|---|---|
| mt42fre010a | Ud | Unidad de aire acondicionado portátil, para gas R-290, alimentación monofásica (230V/50Hz), potencia frigorífica nominal 2,6 kW, potencia calorífica nominal 2,4 kW, consumo eléctrico nominal en refrigeración 1 kW, consumo eléctrico nominal en calefacción 0,86 kW, EER 2,6, COP 2,8, nivel sonoro 50 dBA, caudal de aire 350 m³/h, dimensiones 690x430x325 mm, peso 26 kg. (material) | 1.000 | 511.88 | 511.88 |
| mo011 | h | Oficial 1ª montador. (mano de obra) | 0.322 | 23.74 | 7.64 |
| mo080 | h | Ayudante montador. (mano de obra) | 0.322 | 21.94 | 7.06 |
| % | % | Costes directos complementarios | 2 % | 526.58 | 10.53 |
|  |  | Costes directos |  |  | 537.11 |
