# Interruptor automático magnético, modular

- Propiedad del archivo: CYPE INGENIEROS, S.A.
- Formato: FIEBDC-3/2002
- Divisa: EUR
- Costes indirectos: 3.00 %
- IVA: 21.00 %

## I Instalaciones

### IE Eléctricas

#### IEX Aparamenta

**IEX052** Ud Interruptor automático magnético, modular.
Interruptor automático magnético, tripolar (3P), intensidad nominal 2,5 A, poder de corte 25 kA, curva MA, de 54x94x78,5 mm, grado de protección IP20, montaje sobre carril DIN (35 mm). Totalmente montado, conexionado y probado.
Incluye: Montaje y conexionado del elemento.
Criterio de medición de proyecto: Número de unidades previstas, según documentación gráfica de Proyecto.
Criterio de medición de obra: Se medirá el número de unidades realmente ejecutadas según especificaciones de Proyecto.

| Código | Ud | Descripción | Rendimiento | Precio | Importe |
|---|---|---|---|---|---|
| mt35ase838jj | Ud | Interruptor automático magnético, tripolar (3P), intensidad nominal 2,5 A, poder de corte 25 kA, curva MA, de 54x94x78,5 mm, grado de protección IP20, montaje sobre carril DIN (35 mm), según UNE-EN 60947-2. (material) | 1.000 | 262.41 | 262.41 |
| mo003 | h | Oficial 1ª electricista. (mano de obra) | 0.322 | 22.74 | 7.32 |
| % | % | Costes directos complementarios | 2 % | 269.73 | 5.39 |
|  |  | Costes directos |  |  | 275.12 |
