# Actuador mixto KNX

- Propiedad del archivo: CYPE INGENIEROS, S.A.
- Formato: FIEBDC-3/2002
- Divisa: EUR
- Costes indirectos: 3.00 %
- IVA: 21.00 %

## I Instalaciones

### IM Domóticas e inmóticas

#### IMK Componentes del sistema KNX

**IMK530** Ud Actuador mixto KNX.
Actuador de conmutación para control de hasta 16 dispositivos o de hasta 8 accionamientos de persianas, de 8 módulos, con protocolo de comunicación KNX, de 16 A de intensidad máxima para alimentación a 230 V. Montaje en carril DIN.
Incluye: Montaje y conexionado.
Criterio de medición de proyecto: Número de unidades previstas, según documentación gráfica de Proyecto.
Criterio de medición de obra: Se medirá el número de unidades realmente ejecutadas según especificaciones de Proyecto.

| Código | Ud | Descripción | Rendimiento | Precio | Importe |
|---|---|---|---|---|---|
| mt35dat101a | Ud | Actuador de conmutación para control de hasta 16 dispositivos o de hasta 8 accionamientos de persianas, de 8 módulos, con protocolo de comunicación KNX, de 16 A de intensidad máxima para alimentación a 230 V, con borne de conexión y derivación KNX, para montaje en carril DIN. (material) | 1.000 | 459.81 | 459.81 |
| mo003 | h | Oficial 1ª electricista. (mano de obra) | 0.236 | 22.74 | 5.37 |
| mo102 | h | Ayudante electricista. (mano de obra) | 0.236 | 20.98 | 4.95 |
| mo123 | h | Especialista en la puesta en marcha de instalaciones. (mano de obra) | 0.472 | 43.01 | 20.30 |
| % | % | Costes directos complementarios | 2 % | 490.43 | 9.81 |
|  |  | Costes directos |  |  | 500.24 |
