# Conducto de ventilación de piezas cerámicas

- Propiedad del archivo: CYPE INGENIEROS, S.A.
- Formato: FIEBDC-3/2002
- Divisa: EUR
- Costes indirectos: 3.00 %
- IVA: 21.00 %

## I Instalaciones

### IV Ventilación

#### IVV Conductos de admisión y extracción para ventilación

**IVV015** m Conducto de ventilación de piezas cerámicas.
Ejecución de conducto de ventilación, formado por piezas simples cerámicas, de 26x39x25 cm, recibidas con mortero de cemento, industrial, M-5. Incluso piezas de registro, de desviación y especiales.
Incluye: Replanteo. Colocación y aplomado de miras de referencia. Colocación de las piezas, recibidas con mortero. Repaso de juntas.
Criterio de medición de proyecto: Longitud medida desde el arranque del conducto hasta la parte inferior del aspirador, según documentación gráfica de Proyecto.
Criterio de medición de obra: Se medirá, desde el arranque del conducto hasta la parte inferior del aspirador, la longitud realmente ejecutada según especificaciones de Proyecto.

| Código | Ud | Descripción | Rendimiento | Precio | Importe |
|---|---|---|---|---|---|
| mt08aaa010a | m³ | Agua. (material) | 0.006 | 1.50 | 0.01 |
| mt09mif010ca | t | Mortero industrial para albañilería, de cemento, color gris, categoría M-5 (resistencia a compresión 5 N/mm²), suministrado en sacos, según UNE-EN 998-2. (material) | 0.019 | 53.48 | 1.02 |
| mt20cer010e | Ud | Pieza simple cerámica, de 26x39x25 cm, para conducto de ventilación, según UNE-EN 1806. (material) | 4.333 | 2.82 | 12.22 |
| mo020 | h | Oficial 1ª construcción. (mano de obra) | 0.216 | 22.13 | 4.78 |
| mo113 | h | Peón ordinario construcción. (mano de obra) | 0.270 | 20.78 | 5.61 |
| % | % | Costes directos complementarios | 2 % | 23.64 | 0.47 |
|  |  | Costes directos |  |  | 24.11 |
