# Freno de vapor, por el interior de fachada

- Propiedad del archivo: CYPE INGENIEROS, S.A.
- Formato: FIEBDC-3/2002
- Divisa: EUR
- Costes indirectos: 3.00 %
- IVA: 21.00 %

## N Aislamientos e impermeabilizaciones

### NE Estanqueidad

#### NEF Fachadas y medianerías

**NEF045** m² Freno de vapor, por el interior de fachada.
Freno de vapor con estanqueidad al aire, impermeable al agua de lluvia, de polipropileno, con armadura, de 0,40 mm de espesor y 121 g/m², de 30 m de espesor de aire equivalente frente a la difusión de vapor de agua, según UNE-EN 1931, permeabilidad al aire 0 m³/h·m² a 50 Pa, Euroclase E de reacción al fuego, según UNE-EN 13501-1. Colocación en obra: con solapes, por el interior del cerramiento vertical. Incluso grapas y cinta autoadhesiva para sellado de juntas.
Incluye: Limpieza y preparación de la superficie. Corte y preparación. Fijación. Corte de la cinta de sellado. Colocación de la cinta de sellado.
Criterio de medición de proyecto: Superficie medida según documentación gráfica de Proyecto.
Criterio de medición de obra: Se medirá la superficie realmente ejecutada según especificaciones de Proyecto.

| Código | Ud | Descripción | Rendimiento | Precio | Importe |
|---|---|---|---|---|---|
| mt15pdr100ioa | m² | Freno de vapor con estanqueidad al aire, impermeable al agua de lluvia, de polipropileno, con armadura, de 0,4 mm de espesor y 121 g/m², de 30 m de espesor de aire equivalente frente a la difusión de vapor de agua, según UNE-EN 1931, permeabilidad al aire 0 m³/h·m² a 50 Pa, Euroclase E de reacción al fuego, según UNE-EN 13501-1, rango de temperatura de trabajo de -40 a 80°C, suministrado en rollos de 3x50 m, según UNE-EN 13984. (material) | 1.150 | 2.15 | 2.47 |
| mt15pdr300c | Ud | Grapa, de acero galvanizado, de 8 mm de altura; para la fijación de láminas para el control del vapor. (material) | 5.000 | 0.02 | 0.10 |
| mt15pdr050c | m | Cinta autoadhesiva, de polietileno, con adhesivo acrílico sin disolventes, armadura de polietileno y película de separación de papel siliconado, de 0,34 mm de espesor y 60 mm de anchura, rango de temperatura de trabajo de -40 a 80°C, para el sellado en los encuentros de los paneles y para la fijación y el sellado de láminas impermeabilizantes y para el control del vapor, suministrada en rollos de 25 m de longitud. (material) | 1.020 | 1.53 | 1.56 |
| op00gra020 |  | Grapadora de martillo. | 1.000 | 0.00 | 0.00 |
| mo054 | h | Oficial 1ª montador de aislamientos. (mano de obra) | 0.045 | 22.74 | 1.02 |
| mo101 | h | Ayudante montador de aislamientos. (mano de obra) | 0.023 | 21.02 | 0.48 |
| % | % | Costes directos complementarios | 2 % | 5.63 | 0.11 |
|  |  | Costes directos |  |  | 5.74 |
