# Barrera de vapor para tarima flotante de madera

- Propiedad del archivo: CYPE INGENIEROS, S.A.
- Formato: FIEBDC-3/2002
- Divisa: EUR
- Costes indirectos: 3.00 %
- IVA: 21.00 %

## N Aislamientos e impermeabilizaciones

### NE Estanqueidad

#### NEM Suelos de madera y laminados

**NEM010** m² Barrera de vapor para tarima flotante de madera.
Film impermeable de polietileno de baja densidad (LDPE) de 0,2 mm de espesor y 200 g/m² de masa superficial, color blanco, de 200 m de espesor de aire equivalente frente a la difusión de vapor de agua, según UNE-EN 1931. Colocación en obra: con solapes, directamente sobre el soporte. Incluso cinta autoadhesiva para sellado de juntas.
Incluye: Limpieza y preparación de la superficie. Corte y preparación. Sellado de juntas.
Criterio de medición de proyecto: Superficie medida según documentación gráfica de Proyecto.
Criterio de medición de obra: Se medirá la superficie realmente ejecutada según especificaciones de Proyecto.

| Código | Ud | Descripción | Rendimiento | Precio | Importe |
|---|---|---|---|---|---|
| mt16png020f | m² | Film impermeable de polietileno de baja densidad (LDPE) de 0,2 mm de espesor y 200 g/m² de masa superficial, color blanco, de 200 m de espesor de aire equivalente frente a la difusión de vapor de agua, según UNE-EN 1931. (material) | 1.150 | 1.13 | 1.30 |
| mt16aaa030 | m | Cinta autoadhesiva para sellado de juntas. (material) | 0.440 | 0.30 | 0.13 |
| op00gra020 |  | Grapadora de martillo. | 1.000 | 0.00 | 0.00 |
| mo025 | h | Oficial 1ª instalador de pavimentos de madera. (mano de obra) | 0.011 | 23.10 | 0.25 |
| mo063 | h | Ayudante instalador de pavimentos de madera. (mano de obra) | 0.011 | 21.94 | 0.24 |
| % | % | Costes directos complementarios | 2 % | 1.92 | 0.04 |
|  |  | Costes directos |  |  | 1.96 |
