# Impermeabilización líquida de cubiertas. Sistema Weberdry Cubiertas "WEBER"

- Propiedad del archivo: CYPE INGENIEROS, S.A.
- Formato: FIEBDC-3/2002
- Divisa: EUR
- Costes indirectos: 3.00 %
- IVA: 21.00 %

## N Aislamientos e impermeabilizaciones

### NL Impermeabilizaciones líquidas

#### NLG Cubiertas, galerías y balcones

**NLG255** m² Impermeabilización líquida de cubiertas. Sistema Weberdry Cubiertas "WEBER".
Impermeabilización líquida de cubiertas. Sistema Weberdry Cubiertas "WEBER" formado por membrana elástica impermeabilizante, monocomponente a base de poliuretano con base disolvente, Weberdry Pur Seal "WEBER", 2,5 kg/m², previa aplicación de imprimación, Weberprim EP2k "WEBER", 0,15 l/m², colocación de malla en toda la superficie y en puntos singulares, geotextil de poliéster Weberdry Fabric 65 "WEBER", acabado con una mano de barniz de poliuretano alifático monocomponente con base disolvente, Weberdry Pur Coat "WEBER", color teja.
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt09moc007a | kg | Imprimación, Weberprim EP2k "WEBER", para la adherencia de morteros autonivelantes a soportes cementosos. (material) | 0.150 | 23.30 | 3.50 |
| mt15web070a | kg | Membrana elástica impermeabilizante, monocomponente a base de poliuretano con base disolvente, Weberdry Pur Seal "WEBER", permeable al vapor de agua. (material) | 2.500 | 11.73 | 29.33 |
| mt15web020a | m² | Geotextil de poliéster Weberdry Fabric 65 "WEBER". (material) | 1.200 | 4.11 | 4.93 |
| mt15web025c | kg | Barniz de poliuretano alifático monocomponente con base disolvente, Weberdry Pur Coat "WEBER", color teja. (material) | 0.200 | 27.67 | 5.53 |
| op00tal020 |  | Taladro con batidora. | 1.000 | 0.00 | 0.00 |
| % | % | Costes directos complementarios | 2 % | 43.29 | 0.87 |
|  |  | Costes directos |  |  | 44.16 |
