# Impermeabilización líquida de cubiertas. Sistema Impelast FR "WÜRTH"

- Propiedad del archivo: CYPE INGENIEROS, S.A.
- Formato: FIEBDC-3/2002
- Divisa: EUR
- Costes indirectos: 3.00 %
- IVA: 21.00 %

## N Aislamientos e impermeabilizaciones

### NL Impermeabilizaciones líquidas

#### NLG Cubiertas, galerías y balcones

**NLG271** m² Impermeabilización líquida de cubiertas. Sistema Impelast FR "WÜRTH".
Impermeabilización líquida de cubiertas, sobre superficie soporte de hormigón o mortero. Sistema Impelast FR "WÜRTH" formado por dos capas de revestimiento impermeabilizante, Impelast FR "WÜRTH", a base de resinas elastoméricas en emulsión acuosa, color gris, con resistencia a los rayos UV, 2 kg/m², previa aplicación de impregnación acuosa consolidante, incolora, hidrófuga, monocomponente, "WÜRTH", acabado semibrillante, 0,082 l/m².
Incluye: Limpieza de la superficie soporte. Aplicación de la imprimación. Aplicación del impermeabilizante.
Criterio de medición de proyecto: Superficie medida en proyección horizontal, según documentación gráfica de Proyecto, desde las caras interiores de los antepechos o petos perimetrales que la limitan.
Criterio de medición de obra: Se medirá, en proyección horizontal, la superficie realmente ejecutada según especificaciones de Proyecto, desde las caras interiores de los antepechos o petos perimetrales que la limitan.

| Código | Ud | Descripción | Rendimiento | Precio | Importe |
|---|---|---|---|---|---|
| mt27tsu020c | l | Impregnación acuosa consolidante, incolora, hidrófuga, monocomponente, "WÜRTH", acabado semibrillante; para aplicar con brocha, rodillo o pistola. (material) | 0.082 | 15.53 | 1.27 |
| mt15wur130a | kg | Revestimiento impermeabilizante, Impelast FR "WÜRTH", a base de resinas elastoméricas en emulsión acuosa, color gris, con resistencia a los rayos UV. (material) | 2.000 | 10.92 | 21.84 |
| op00tal020 |  | Taladro con batidora. | 1.000 | 0.00 | 0.00 |
| mo032 | h | Oficial 1ª aplicador de productos impermeabilizantes. (mano de obra) | 0.111 | 22.13 | 2.46 |
| mo070 | h | Ayudante aplicador de productos impermeabilizantes. (mano de obra) | 0.111 | 21.02 | 2.33 |
| % | % | Costes directos complementarios | 2 % | 27.90 | 0.56 |
|  |  | Costes directos |  |  | 28.46 |
