# Aislamiento térmico entre los rastreles en trasdosado autoportante de placas sobre paramento de madera, con paneles de fibras de madera

- Propiedad del archivo: CYPE INGENIEROS, S.A.
- Formato: FIEBDC-3/2002
- Divisa: EUR
- Costes indirectos: 3.00 %
- IVA: 21.00 %

## N Aislamientos e impermeabilizaciones

### NV Aislamientos térmicos de origen vegetal

#### NVO Trasdosados

**NVO010** m² Aislamiento térmico entre los rastreles en trasdosado autoportante de placas sobre paramento de madera, con paneles de fibras de madera.
Aislamiento térmico entre los rastreles de la estructura portante del trasdosado autoportante de placas sobre muro estructural de panel contralaminado de madera (CLT), formado por panel flexible de fibras de madera, de 50 mm de espesor, según UNE-EN 13171, resistencia térmica 1,27 m²K/W, conductividad térmica 0,039 W/(mK), densidad 45 kg/m³.
Criterio de valoración económica: El precio no incluye el muro estructural de panel contralaminado de madera (CLT), el trasdosado directo de placas ni las ayudas de carpintería para la ejecución de instalaciones en construcciones de madera.
Incluye: Corte y preparación del aislamiento. Colocación del aislamiento entre los rastreles.
Criterio de medición de proyecto: Superficie medida según documentación gráfica de Proyecto.
Criterio de medición de obra: Se medirá la superficie realmente ejecutada según especificaciones de Proyecto.

| Código | Ud | Descripción | Rendimiento | Precio | Importe |
|---|---|---|---|---|---|
| mt16bab030b | m² | Panel flexible de fibras de madera, de 50 mm de espesor, según UNE-EN 13171, resistencia térmica 1,27 m²K/W, conductividad térmica 0,039 W/(mK), densidad 45 kg/m³, Euroclase E de reacción al fuego según UNE-EN 13501-1. (material) | 1.050 | 6.74 | 7.08 |
| mo054 | h | Oficial 1ª montador de aislamientos. (mano de obra) | 0.055 | 22.74 | 1.25 |
| mo101 | h | Ayudante montador de aislamientos. (mano de obra) | 0.055 | 21.02 | 1.16 |
| % | % | Costes directos complementarios | 2 % | 9.49 | 0.19 |
|  |  | Costes directos |  |  | 9.68 |
