# Alfombra para zonas de paso en edificio. Sistema "EMCO"

- Propiedad del archivo: CYPE INGENIEROS, S.A.
- Formato: FIEBDC-3/2002
- Divisa: EUR
- Costes indirectos: 3.00 %
- IVA: 21.00 %

## R Revestimientos y trasdosados

### RS Pavimentos

#### RSF Alfombras y felpudos

**RSF007** Ud Alfombra para zonas de paso en edificio. Sistema "EMCO".
Alfombra para zonas de paso en edificio, modelo Premium Conform "EMCO", 100% poliamida Econyl, con el reverso y el borde de goma, con capacidad de retención de partículas finas de suciedad y absorción de la humedad existente en el calzado, dimensiones 130x200 cm, color Moca 76.03, resbaladicidad clase DS según UNE-EN 13893, Euroclase Cfl-s1 de reacción al fuego, según UNE-EN 13501-1.
Incluye: Limpieza de la superficie soporte. Replanteo. Colocación.
Criterio de medición de proyecto: Número de unidades previstas, según documentación gráfica de Proyecto.
Criterio de medición de obra: Se medirá el número de unidades realmente ejecutadas según especificaciones de Proyecto.

| Código | Ud | Descripción | Rendimiento | Precio | Importe |
|---|---|---|---|---|---|
| mt18fet020cc | Ud | Alfombra para zonas de paso en edificio, modelo Premium Conform "EMCO", 100% poliamida Econyl, con el reverso y el borde de goma, con capacidad de retención de partículas finas de suciedad y absorción de la humedad existente en el calzado, dimensiones 130x200 cm, color Moca 76.03, resbaladicidad clase DS según UNE-EN 13893, Euroclase Cfl-s1 de reacción al fuego, según UNE-EN 13501-1. (material) | 1.000 | 206.68 | 206.68 |
| mo027 | h | Oficial 1ª instalador de moquetas y revestimientos textiles. (mano de obra) | 0.095 | 23.10 | 2.19 |
| mo065 | h | Ayudante instalador de moquetas y revestimientos textiles. (mano de obra) | 0.095 | 21.94 | 2.08 |
| % | % | Costes directos complementarios | 2 % | 210.95 | 4.22 |
|  |  | Costes directos |  |  | 215.17 |
