# Junta de dilatación en pavimento continuo de hormigón en exteriores. Sistema Omega 3 mm HCJ "FIBRATEC"

- Propiedad del archivo: CYPE INGENIEROS, S.A.
- Formato: FIEBDC-3/2002
- Divisa: EUR
- Costes indirectos: 3.00 %
- IVA: 21.00 %

## R Revestimientos y trasdosados

### RS Pavimentos

#### RSN Juntas en pavimentos continuos de hormigón

**RSN210** m Junta de dilatación en pavimento continuo de hormigón en exteriores. Sistema Omega 3 mm HCJ "FIBRATEC".
Junta de dilatación en pavimento continuo de hormigón de entre 130 y 140 mm de espesor en exteriores, sistema Omega 3 mm HCJ "FIBRATEC", compuesto por: perfil Omega 120x3mm HCJ "FIBRATEC", con junta elástica de EPDM en la parte superior, de acero galvanizado en caliente con recubrimiento de zinc, aluminio y magnesio y espuma de polietileno en la parte inferior, fijación con patas de apoyo ajustables en altura.
Incluye: Replanteo de la junta. Colocación y aplomado de miras de referencia. Tendido de hilos entre miras. Colocación del perfil. Colocación de las patas de apoyo ajustables en altura.
Criterio de medición de proyecto: Longitud medida según documentación gráfica de Proyecto.
Criterio de medición de obra: Se medirá la longitud realmente ejecutada según especificaciones de Proyecto.

| Código | Ud | Descripción | Rendimiento | Precio | Importe |
|---|---|---|---|---|---|
| mt07jfi040c | m | Perfil Omega 120x3mm HCJ "FIBRATEC", con junta elástica de EPDM en la parte superior, de acero galvanizado en caliente con recubrimiento de zinc, aluminio y magnesio y espuma de polietileno en la parte inferior; de 3 m de longitud, para junta de dilatación en pavimento continuo de hormigón, con una capacidad de transmisión de cargas del 48%. (material) | 1.000 | 56.13 | 56.13 |
| mt07jfi002 | Ud | Patas de apoyo ajustables en altura. (material) | 1.300 | 8.13 | 10.57 |
| mq08sol020 | h | Equipo y elementos auxiliares para soldadura eléctrica. (maquinaria) | 0.232 | 3.42 | 0.79 |
| au00auh080 |  | Equipo para colocación de perfiles para juntas de dilatación. | 1.000 | 0.00 | 0.00 |
| mo019 | h | Oficial 1ª soldador. (mano de obra) | 0.238 | 23.41 | 5.57 |
| mo020 | h | Oficial 1ª construcción. (mano de obra) | 0.356 | 23.10 | 8.22 |
| mo113 | h | Peón ordinario construcción. (mano de obra) | 0.356 | 21.69 | 7.72 |
| % | % | Costes directos complementarios | 2 % | 89.00 | 1.78 |
|  |  | Costes directos |  |  | 90.78 |
