# Reparación de revestimiento con mortero de cal sin aditivos. Sistema "CUMEN"

- Propiedad del archivo: CYPE INGENIEROS, S.A.
- Formato: FIEBDC-3/2002
- Divisa: EUR
- Costes indirectos: 3.00 %
- IVA: 21.00 %

## R Revestimientos y trasdosados

### RU Sistemas de revestimiento con morteros industriales para revoco y enlucido

#### RUL Morteros naturales de cal sin aditivos

**RUL010** m² Reparación de revestimiento con mortero de cal sin aditivos. Sistema "CUMEN".
Reparación de revestimiento con mortero de cal sin aditivos, sobre soporte de entramado ligero de madera y paja, sistema "CUMEN". PREPARACIÓN DEL SOPORTE: picado de enfoscado de cemento, para eliminar las partes sueltas presentes en el 20% de la superficie soporte, con medios manuales. CAPA DE ADHERENCIA: una primera capa de lechada fluida, tipo CL 90-S ML, a base de cal aérea hidratada, "CUMEN", con una relación agua/cal de 2,7 dosificada en peso y 300 kg/m³ de cal y una segunda capa de pasta de cal, tipo CL 90-S PL, a base de cal aérea hidratada, "CUMEN", con una relación agua/cal de 2 dosificada en peso y 350 kg/m³ de cal. CAPA BASE: aplicación manual de revoco de mortero natural de cal sin aditivos, Mortero Cal Base "CUMEN", tipo GP CSII W1, según UNE-EN 998-1, de color Natural, de 15 mm de espesor, maestreado, con acabado rugoso. CAPA DE ACABADO: aplicación manual de revoco de mortero natural de cal sin aditivos, Mortero Cal Fino "CUMEN", tipo CR CSII W1, según UNE-EN 998-1, de color Blanco Romano, de 7 mm de espesor, con acabado fratasado.
Incluye: Picado manual. Preparación de la lechada. Aplicación de la lechada sobre el soporte. Preparación de la pasta. Aplicación de la pasta. Aplicación de la capa base. Aplicación de la capa de acabado. Curado del mortero.
Criterio de medición de proyecto: Superficie medida según documentación gráfica de Proyecto.
Criterio de medición de obra: Se medirá la superficie realmente ejecutada según especificaciones de Proyecto.

| Código | Ud | Descripción | Rendimiento | Precio | Importe |
|---|---|---|---|---|---|
| mt08aaa010a | m³ | Agua. (material) | 1.023 | 1.50 | 1.53 |
| mt08cal011b | kg | Cal aérea hidratada, "CUMEN", tipo CL 90-S, según UNE-EN 459-1, en sacos. (material) | 1.300 | 0.45 | 0.59 |
| mt28mcu010ge | kg | Mortero natural de cal sin aditivos, Mortero Cal Base "CUMEN", tipo GP CSII W1, según UNE-EN 998-1, para uso en interiores o en exteriores, de color Natural, compuesto por cal hidratada en polvo CL 90-S, según UNE-EN 459-1, y áridos seleccionados con granulometría de hasta 3 mm de diámetro, sin pigmentación, suministrado en sacos. (material) | 30.000 | 0.24 | 7.20 |
| mt28mcu010hb | kg | Mortero natural de cal sin aditivos, Mortero Cal Fino "CUMEN", tipo CR CSII W1, según UNE-EN 998-1, para uso en interiores o en exteriores, de color Blanco Romano, compuesto por cal hidratada en polvo CL 90-S, según UNE-EN 459-1, áridos seleccionados con granulometría de hasta 3 mm de diámetro y pigmentos minerales, suministrado en sacos. (material) | 14.000 | 0.39 | 5.46 |
| op00tal020 |  | Taladro con batidora. | 1.000 | 0.00 | 0.00 |
| mo113 | h | Peón ordinario construcción. (mano de obra) | 0.165 | 21.69 | 3.58 |
| mo039 | h | Oficial 1ª revocador. (mano de obra) | 1.201 | 23.10 | 27.74 |
| mo111 | h | Peón especializado revocador. (mano de obra) | 0.631 | 22.40 | 14.13 |
| % | % | Costes directos complementarios | 2 % | 60.23 | 1.20 |
|  |  | Costes directos |  |  | 61.43 |
