# Botón táctil antideslizante de acero

- Propiedad del archivo: CYPE INGENIEROS, S.A.
- Formato: FIEBDC-3/2002
- Divisa: EUR
- Costes indirectos: 3.00 %
- IVA: 21.00 %

## S Señalización y equipamiento

### ST Sistemas para pavimentos táctiles

#### STB Botones

**STB010** Ud Botón táctil antideslizante de acero.
Botón táctil antideslizante de acero cincado, de 25 mm de diámetro y 5 mm de altura, con perno de 17,5 mm de longitud, empotrado en orificio realizado en el pavimento, mediante el uso de una plantilla.
Incluye: Replanteo y fijación de la plantilla al pavimento. Ejecución de la perforación. Limpieza del polvo resultante. Fijación del botón táctil al pavimento mediante golpeo. Limpieza de los restos sobrantes.
Criterio de medición de proyecto: Número de unidades previstas, según documentación gráfica de Proyecto.
Criterio de medición de obra: Se medirá el número de unidades realmente colocadas según especificaciones de Proyecto.

| Código | Ud | Descripción | Rendimiento | Precio | Importe |
|---|---|---|---|---|---|
| mt47pta030a | Ud | Botón táctil antideslizante de acero cincado, de 25 mm de diámetro y 5 mm de altura, con perno de 17,5 mm de longitud, para empotrar por golpeo en el pavimento. (material) | 1.000 | 1.45 | 1.45 |
| mt47pta020 | m² | Plantilla reutilizable para montaje de pavimentos táctiles. (material) | 0.005 | 134.36 | 0.67 |
| mt27wav030 | m | Cinta de papel de 5 cm de anchura. (material) | 0.100 | 0.08 | 0.01 |
| op00tal010 |  | Taladro. | 1.000 | 0.00 | 0.00 |
| mo080 | h | Ayudante montador. (mano de obra) | 0.011 | 21.02 | 0.23 |
| % | % | Costes directos complementarios | 2 % | 2.36 | 0.05 |
|  |  | Costes directos |  |  | 2.41 |
