# Marcado de pistas sobre pavimento de resinas sintéticas

- Propiedad del archivo: CYPE INGENIEROS, S.A.
- Formato: FIEBDC-3/2002
- Divisa: EUR
- Costes indirectos: 3.00 %
- IVA: 21.00 %

## U Urbanización interior de la parcela

### UD Pistas deportivas

#### UDR Pavimentos de resinas sintéticas

**UDR020** Ud Marcado de pistas sobre pavimento de resinas sintéticas.
Marcado y señalización de pista de badminton, sobre pavimento de resinas sintéticas, con líneas de 4 cm de ancho, continuas o discontinuas, en color a elegir, mediante aplicación de pintura acrílica mate vía agua, color a elegir, densidad 1,3 g/m³, viscosidad > 20 poises, según normas federativas.
Incluye: Preparación de la superficie. Ejecución del marcado.
Criterio de medición de proyecto: Número de unidades previstas, según documentación gráfica de Proyecto.
Criterio de medición de obra: Se medirá el número de unidades realmente ejecutadas según especificaciones de Proyecto.

| Código | Ud | Descripción | Rendimiento | Precio | Importe |
|---|---|---|---|---|---|
| mt27pij040 | kg | Pintura acrílica mate vía agua, color a elegir, densidad 1,3 g/m³, viscosidad > 20 poises. (material) | 7.000 | 10.92 | 76.44 |
| mt47mpi030 | Ud | Rollo de cinta adhesiva. (material) | 14.000 | 2.40 | 33.60 |
| mo038 | h | Oficial 1ª pintor. (mano de obra) | 4.102 | 22.13 | 90.78 |
| mo076 | h | Ayudante pintor. (mano de obra) | 4.102 | 21.02 | 86.22 |
| % | % | Costes directos complementarios | 2 % | 287.04 | 5.74 |
|  |  | Costes directos |  |  | 292.78 |
