# Ensayo de lechada bituminosa

- Propiedad del archivo: CYPE INGENIEROS, S.A.
- Formato: FIEBDC-3/2002
- Divisa: EUR
- Costes indirectos: 3.00 %
- IVA: 21.00 %

## X Control de calidad y ensayos

### XH Materiales bituminosos

#### XHB Mezclas bituminosas

**XHB020** Ud Ensayo de lechada bituminosa.
Ensayos a realizar en laboratorio acreditado en el área técnica correspondiente, sobre una muestra de lechada bituminosa, tomada en obra, para la determinación de las siguientes características: consistencia según NLT 317, par de torsión según NLT 323. Incluso desplazamiento a obra, toma de muestra e informe de resultados.
Incluye: Desplazamiento a obra. Toma de muestras. Realización de ensayos. Redacción de informe de los resultados de los ensayos realizados.
Criterio de medición de proyecto: Ensayo a realizar, según documentación del Plan de control de calidad.

| Código | Ud | Descripción | Rendimiento | Precio | Importe |
|---|---|---|---|---|---|
| mt49des010 | Ud | Repercusión de desplazamiento a obra para la toma de muestras. (material) | 1.000 | 0.74 | 0.74 |
| mt49lbi005 | Ud | Toma de una muestra de lechada bituminosa. (material) | 1.000 | 24.98 | 24.98 |
| mt49lbi010 | Ud | Ensayo para determinar la consistencia de una muestra de lechada bituminosa, según NLT 317. (material) | 1.000 | 23.47 | 23.47 |
| mt49lbi020 | Ud | Ensayo para determinar el par de torsión de una muestra de lechada bituminosa, según NLT 323. (material) | 1.000 | 99.91 | 99.91 |
| mt49lbi120 | Ud | Informe de resultados de los ensayos realizados sobre una muestra de lechada bituminosa. (material) | 1.000 | 96.06 | 96.06 |
| % | % | Costes directos complementarios | 2 % | 245.16 | 4.90 |
|  |  | Costes directos |  |  | 250.06 |
