# Análisis de trabajos arqueológicos

- Propiedad del archivo: CYPE Ingenieros S.A.
- Formato: FIEBDC-3/2016
- Programa: Generador de precios de la construcción. CYPE Ingenieros, S.A.
- Fecha: 23/10/2024
- Divisa: EUR
- Costes indirectos: 3 %
- IVA: 21 %

## 0 Actuaciones previas

### 0G Trabajos arqueológicos

#### 0GD Documentación de la intervención arqueológica

**0GD070** Ud Análisis de trabajos arqueológicos.
Análisis y estudio básico, realizado por arqueólogo, del desarrollo del trabajo propuesto en el Proyecto de Arqueología.
Incluye: Inspección visual y toma de datos. Redacción del informe técnico.
Criterio de medición de proyecto: Número de unidades previstas, según documentación gráfica de Proyecto.
Criterio de medición de obra: Se medirá el número de unidades realmente ejecutadas según especificaciones de Proyecto.

| Código | Ud | Descripción | Rendimiento | Precio | Importe |
|---|---|---|---|---|---|
| mo000 | h | arqueólogo. (mano de obra) | 60 | 32.2 | 1932.000 |
| % | % | Costes directos complementarios | 2 % | 1932.000 | 38.640 |
|  |  | Costes directos |  |  | 1970.640 |
