# Perforación en hormigón para el paso de micropilote con armadura de perfil tubular de acero "GEONOVATEK"

- Propiedad del archivo: CYPE Ingenieros S.A.
- Formato: FIEBDC-3/2016
- Programa: Generador de precios de la construcción. CYPE Ingenieros, S.A.
- Fecha: 11/06/2024
- Divisa: EUR
- Costes indirectos: 3 %
- IVA: 21 %

## C Cimentaciones

### CZ Recalces

#### CZM Micropilotaje en cimiento

**CZM037** m Perforación en hormigón para el paso de micropilote con armadura de perfil tubular de acero "GEONOVATEK".
Perforación por vía húmeda en cimentación de hormigón macizo, realizada con perforadora con corona diamantada, para el paso de micropilote con armadura de perfil tubular de acero "GEONOVATEK".
Incluye: Replanteo de las zonas a perforar. Perforación con corona diamantada. Fragmentación de los escombros en piezas manejables. Retirada y acopio de escombros. Limpieza de los restos de obra. Carga manual de escombros sobre camión o contenedor.
Criterio de medición de proyecto: Longitud medida según documentación gráfica de Proyecto.
Criterio de medición de obra: Se medirá la longitud realmente ejecutada según especificaciones de Proyecto.

| Código | Ud | Descripción | Rendimiento | Precio | Importe |
|---|---|---|---|---|---|
| mq05per010 | h | Perforadora con corona diamantada y soporte, por vía húmeda. (maquinaria) | 2.611 | 28 | 73.108 |
| mo113 | h | Peón ordinario construcción. (mano de obra) | 2.677 | 20.78 | 55.628 |
| % | % | Costes directos complementarios | 2 % | 128.736 | 2.575 |
|  |  | Costes directos |  |  | 131.311 |
