# Refuerzo de forjado de hormigón mediante recrecido con hormigón ligero. Sistema "LATERLITE"

- Propiedad del archivo: CYPE Ingenieros S.A.
- Formato: FIEBDC-3/2016
- Programa: Generador de precios de la construcción. CYPE Ingenieros, S.A.
- Fecha: 06/06/2025
- Divisa: EUR
- Costes indirectos: 3 %
- IVA: 21 %

## E Estructuras

### EH Hormigón armado

#### EHH Refuerzos con hormigón

**EHH060** m² Refuerzo de forjado de hormigón mediante recrecido con hormigón ligero. Sistema "LATERLITE".
Refuerzo de forjado de hormigón, mediante la disposición de 5 conectores Hormigón CentroStorico "LATERLITE" por m² de forjado, fijados al forjado con tornillos de acero galvanizado; colocación de malla electrosoldada ME 20x20 Ø 6-6 B 500 T 6x2,20 UNE-EN 10080 y vertido con medios manuales de capa de compresión de 5 cm de espesor de hormigón ligero predosificado, Latermix Beton 1400 "LATERLITE", de resistencia a compresión Rck 25 MPa y 1400 kg/m³ de densidad.
Criterio de valoración económica: El precio no incluye la conexión perimetral entre el forjado de hormigón y la estructura vertical del edificio.
Incluye: Replanteo de la posición de los conectores. Colocación de los conectores y atornillado de los mismos. Colocación de la malla electrosoldada con separadores homologados. Preparación del hormigón. Vertido y compactación del hormigón. Regleado y nivelación de la capa de compresión. Curado del hormigón. Limpieza de los restos generados.
Criterio de medición de proyecto: Superficie medida según documentación gráfica de Proyecto.
Criterio de medición de obra: Se medirá la superficie realmente ejecutada según especificaciones de Proyecto.

| Código | Ud | Descripción | Rendimiento | Precio | Importe |
|---|---|---|---|---|---|
| mt07lat010hb | Ud | Conector de acero galvanizado, Hormigón CentroStorico "LATERLITE", para refuerzo de forjado de hormigón, compuesto por un elemento prismático de 2,5 mm de espesor con forma de cuña hueca, de 65x45x38 mm, con un orificio en la base para el paso de un tornillo y un tornillo autorroscante para hormigón, de acero galvanizado, de 10 mm de diámetro y 60 mm de longitud. (material) | 5 | 2.4 | 12.000 |
| mt07ame010i | m² | Malla electrosoldada ME 20x20 Ø 6-6 B 500 T 6x2,20 UNE-EN 10080. (material) | 1.1 | 3.81 | 4.191 |
| mt07aco020m | Ud | Separador homologado para malla electrosoldada. (material) | 1 | 0.09 | 0.090 |
| mt10lat010a | l | Hormigón ligero, Latermix Beton 1400 "LATERLITE", de resistencia a compresión Rck 25 MPa y 1400 kg/m³ de densidad, predosificado con arcilla expandida, conglomerantes hidráulicos específicos y aditivos, suministrado en sacos. (material) | 58.75 | 0.33 | 19.388 |
| mt08aaa010a | m³ | Agua. (material) | 0.01 | 1.5 | 0.015 |
| mq06hor010 | h | Hormigonera eléctrica con una capacidad de amasado de 160 l. (maquinaria) | 0.035 | 3.45 | 0.121 |
| mo020 | h | Oficial 1ª construcción. (mano de obra) | 0.447 | 23.1 | 10.326 |
| mo077 | h | Ayudante construcción. (mano de obra) | 0.447 | 21.94 | 9.807 |
| mo043 | h | Oficial 1ª ferrallista. (mano de obra) | 0.03 | 24.04 | 0.721 |
| mo090 | h | Ayudante ferrallista. (mano de obra) | 0.03 | 22.82 | 0.685 |
| % | % | Costes directos complementarios | 2 % | 57.344 | 1.147 |
|  |  | Costes directos |  |  | 58.491 |

Residuos:
- colocación: mt07ame010i Malla electrosoldada ME 20x20 Ø 6-6 B 500 T 6x2,20 UNE-EN 10080; factor de residuo 0.0187599
- colocación: mt10lat010a; factor de residuo 0.00112

## Recursos

**mt07lat010hb** Ud Conector de acero galvanizado
Datos técnicos: Coste energético 6.542 MJ; Emisión de CO2 0.511 kg
Residuos:
- embalaje: re150101 Envases de papel y cartón. (componente de residuo); rendimiento 0.09 kg; Código LER 15 01 01; Masa del elemento 1 kg; Volumen 0.001333 m3
- embalaje: re170203 Plástico. (componente de residuo); rendimiento 0.045 kg; Código LER 17 02 03; Masa del elemento 1 kg; Volumen 0.001667 m3

**mt07ame010i** m² Malla electrosoldada ME 20x20 Ø 6-6 B 500 T 6x2,20 UNE-EN 10080
Datos técnicos: Coste energético 62.646 MJ; Emisión de CO2 0.021 kg; Código LER 17 04 05; Masa del elemento 2.12 kg; Volumen 0.00101 m3

**mt07aco020m** Ud Separador homologado para malla electrosoldada
Datos técnicos: Coste energético 1.105 MJ; Emisión de CO2 0.114 kg
Residuos:
- embalaje: re150101 Envases de papel y cartón; rendimiento 0.072 kg

**mt10lat010a** l Hormigón ligero
Datos técnicos: Coste energético 0.744 MJ; Emisión de CO2 0.162 kg; Código LER 17 01 01; Masa del elemento 1.15 kg; Volumen 0.000767 m3
Residuos:
- embalaje: re150101 Envases de papel y cartón; rendimiento 0.015 kg

**mt08aaa010a** m³ Agua
Datos técnicos: Coste energético 60.000 MJ; Emisión de CO2 30.000 kg
