# Colocación y fijación de precerco de madera a entramado autoportante de tabique de placas

- Propiedad del archivo: CYPE Ingenieros S.A.
- Formato: FIEBDC-3/2016
- Programa: Generador de precios de la construcción. CYPE Ingenieros, S.A.
- Fecha: 02/07/2024
- Divisa: EUR
- Costes indirectos: 3 %
- IVA: 21 %

## H Remates y ayudas

### HY Ayudas de albañilería

#### HYO Para oficios

**HYO040** Ud Colocación y fijación de precerco de madera a entramado autoportante de tabique de placas.
Colocación y fijación de precerco de madera a entramado autoportante de tabique de placas, con tornillería, durante la ejecución del tabique y antes de colocar el pavimento, para fijar posteriormente, sobre él, el marco de la carpintería de hasta 2 m² de superficie.
Incluye: Replanteo. Nivelación y aplomado. Fijación definitiva del precerco.
Criterio de medición de proyecto: Número de unidades previstas, según documentación gráfica de Proyecto.
Criterio de medición de obra: Se medirá el número de unidades realmente ejecutadas según especificaciones de Proyecto.

| Código | Ud | Descripción | Rendimiento | Precio | Importe |
|---|---|---|---|---|---|
| mo020 | h | Oficial 1ª construcción. (mano de obra) | 0.293 | 22.13 | 6.484 |
| mo113 | h | Peón ordinario construcción. (mano de obra) | 0.293 | 20.78 | 6.089 |
| % | % | Costes directos complementarios | 2 % | 12.573 | 0.251 |
|  |  | Costes directos |  |  | 12.824 |
