# Sistema de recuperación de calor para duchas y bañeras, Zypho "JIMTEN-ALIAXIS"

- Propiedad del archivo: CYPE Ingenieros S.A.
- Formato: FIEBDC-3/2016
- Programa: Generador de precios de la construcción. CYPE Ingenieros, S.A.
- Fecha: 26/06/2025
- Divisa: EUR
- Costes indirectos: 3 %
- IVA: 21 %

## I Instalaciones

### IF Fontanería

#### IFS Sistemas de ahorro de agua

**IFS050** Ud Sistema de recuperación de calor para duchas y bañeras, Zypho "JIMTEN-ALIAXIS".
Sistema de recuperación de calor para duchas y bañeras, Zypho "JIMTEN-ALIAXIS", formado por recuperador de calor, horizontal, con válvula de desagüe de plato de ducha, modelo Zypho iZi 30 Ducha "JIMTEN-ALIAXIS", de cobre, de doble pared, hasta un caudal de 25 l/min, aprovechando hasta un 31% el calor residual del agua, con posibilidad de conexión con la producción de A.C.S., instalación de fontanería, realizada con tuberías de polietileno reticulado (PE-Xa) de 20 mm de diámetro exterior, para la red de agua fría desde el recuperador de calor hasta la entrada del grifo e instalación de la red de evacuación de aguas, realizada con tubería de PVC, serie B, de 40 mm de diámetro. Incluso elementos de montaje y demás accesorios necesarios para su correcto funcionamiento.
Incluye: Colocación y fijación. Conexionado. Comprobación de su correcto funcionamiento.
Criterio de medición de proyecto: Número de unidades previstas, según documentación gráfica de Proyecto.
Criterio de medición de obra: Se medirá el número de unidades realmente ejecutadas según especificaciones de Proyecto.

| Código | Ud | Descripción | Rendimiento | Precio | Importe |
|---|---|---|---|---|---|
| mt37rcj010a | Ud | Recuperador de calor, horizontal, con válvula de desagüe de plato de ducha, modelo Zypho iZi 30 Ducha "JIMTEN-ALIAXIS", de cobre, de doble pared, hasta un caudal de 25 l/min, aprovechando hasta un 31% el calor residual del agua, con posibilidad de conexión con la producción de A.C.S., según UNE-EN 1717, incluso accesorios. (material) | 1 | 435 | 435.000 |
| mt37tpu400b | Ud | Material auxiliar para montaje y sujeción a la obra de las tuberías de polietileno reticulado (PE-Xa), serie 5, de 20 mm de diámetro exterior. (material) | 1.6 | 0.16 | 0.256 |
| mt37tpu010bg | m | Tubo de polietileno reticulado (PE-Xa), serie 5, de 20 mm de diámetro exterior, PN=6 atm y 1,9 mm de espesor, suministrado en rollos, según UNE-EN ISO 15875-2, con el precio incrementado el 30% en concepto de accesorios y piezas especiales. (material) | 4 | 4.1 | 16.400 |
| mt36tit400b | Ud | Material auxiliar para montaje y sujeción a la obra de las tuberías de PVC, serie B, de 40 mm de diámetro. (material) | 0.6 | 0.25 | 0.150 |
| mt36tit010bc | m | Tubo de PVC, serie B, de 40 mm de diámetro y 3 mm de espesor, según UNE-EN 1329-1, con el precio incrementado el 10% en concepto de accesorios y piezas especiales. (material) | 1.575 | 1.83 | 2.882 |
| mt11var009 | l | Líquido limpiador para pegado mediante adhesivo de tubos y accesorios de PVC. (material) | 0.035 | 37.6 | 1.316 |
| mt11var010 | l | Adhesivo para tubos y accesorios de PVC. (material) | 0.017 | 47.92 | 0.815 |
| mo008 | h | Oficial 1ª fontanero. (mano de obra) | 1.073 | 23.74 | 25.473 |
| mo107 | h | Ayudante fontanero. (mano de obra) | 1.073 | 21.9 | 23.499 |
| % | % | Costes directos complementarios | 4 % | 505.791 | 20.232 |
|  |  | Costes directos |  |  | 526.023 |

Residuos:
- colocación: mt37tpu010bg; factor de residuo 0.0275049
- colocación: mt36tit010bc; factor de residuo 0.08
- colocación: mt11var009 Líquido limpiador para pegado mediante adhesivo de tubos y accesorios de PVC; factor de residuo 0.0275

## Recursos

**mt37tpu010bg** m Tubo de polietileno reticulado (PE-Xa)
Datos técnicos: Coste energético 9.979 MJ; Emisión de CO2 0.495 kg; Código LER 17 02 03; Masa del elemento 0.103 kg; Volumen 0.000172 m3

**mt36tit010bc** m Tubo de PVC, serie B
Datos técnicos: Coste energético 45.938 MJ; Emisión de CO2 0.729 kg; Código LER 17 02 03; Masa del elemento 0.52 kg; Volumen 0.000867 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de tubos y accesorios de PVC
Datos técnicos: Coste energético 3.819 MJ; Emisión de CO2 0.202 kg; Código LER 20 01 30; Masa del elemento 1 kg; Volumen 0.001 m3
Residuos:
- embalaje: re170203 Plástico; rendimiento 0.032 kg
